# Tubulação para coluna montante

- Propriedade do ficheiro: CYPE Ingenieros S.A.
- Formato: FIEBDC-3/2016
- Programa: Gerador de preços para construção civil. CYPE Ingenieros, S.A.
- Data: 26/09/2024
- Âmbito geográfico: Brasil
- Moeda: BRL
- Custos indiretos: 3 %
- Despesas gerais: 13 %
- Lucro: 6 %
- IVA: 17 %

## I Instalações

### IF Abastecimento de água

#### IFM Ramais de distribuição

**IFM020** m Tubulação para coluna montante.
Tubulação para coluna montante de abastecimento de água, colocada superficialmente e fixada ao paramento, desde o ramal de introdução até ao último piso do edifício, formada por tubo de aço galvanizado estirado sem solda, série M, de 3/4" DN 20 mm de diâmetro e 2,6 mm de espessura. Inclusive material auxiliar para montagem e fixação, acessórios e peças especiais.
Inclui: Marcação. Colocação e fixação de tubos, acessórios e peças especiais.
Critério de medição de projeto: Comprimento medido segundo documentação gráfica de Projeto.
Critério de quantitativos de obra: Medir-se-á o comprimento realmente executado segundo especificações de Projeto.

| Código | Un | Descrição | Rendimento | Preço | Importância |
|---|---|---|---|---|---|
| mt08tag400c | Un | Material auxiliar para montagem e fixação das tubulações de aço galvanizado, de 3/4" DN 20 mm. (material) | 1 | 1.2 | 1.200 |
| mt08tag015cd | m | Tubo de aço galvanizado estirado sem solda, série M, de 3/4" DN 20 mm de diâmetro e 2,6 mm de espessura, com o preço incrementado em 15% relativamente a acessórios e peças especiais. (material) | 1 | 27.57 | 27.570 |
| mo008 | h | Encanador. (mão de obra) | 0.249 | 40.91 | 10.187 |
| mo107 | h | Ajudante de encanador. (mão de obra) | 0.249 | 30.78 | 7.664 |
| % | % | Custos diretos complementares | 2 % | 46.621 | 0.932 |
|  |  | Custos diretos |  |  | 47.553 |

Resíduos:
- colocação: mt08tag015cd; fator de resíduo 0.0329436

## Recursos

**mt08tag015cd** m Tubo de aço galvanizado estirado sem solda
Dados técnicos: Custo energético 40.945 MJ; Emissão de CO2 3.988 kg; Código LER 17 04 05; Massa do elemento 1.56 kg; Volume 0.000743 m3
Resíduos:
- embalagem: re170201 Madeira. (componente de resíduo); rendimento 0.011 kg; Código LER 17 02 01; Massa do elemento 1 kg; Volume 0.000909 m3
- embalagem: re170203 Plástico. (componente de resíduo); rendimento 0.003 kg; Código LER 17 02 03; Massa do elemento 1 kg; Volume 0.001667 m3
