# Aquecedor de passagem a gás, convencional

- Propriedade do ficheiro: CYPE INGENIEROS, S.A.
- Formato: FIEBDC-3/2002
- Âmbito geográfico: Brasil
- Moeda: BRL
- Custos indiretos: 3.00 %
- Despesas gerais: 13.00 %
- Lucro: 6.00 %
- IVA: 17.00 %

## I Instalações

### IC Aquecimento, refrigeração, climatização e água quente

#### ICA Água quente

**ICA030** Un Aquecedor de passagem a gás, convencional.
Aquecedor de passagem a gás butano e propano, modelo atmoMAG 114/1 BP "VAILLANT", de 590x310x246 mm, com câmara de combustão aberta, baixa emissão de NOx, controle termostático da temperatura, acendimento eletrônico a pilhas, sem chama piloto, e controle de chama por ionização, 11 l/min, potência útil 19,6 kW, eficiência energética classe A, perfil de consumo M, termostato de segurança, com kit de evacuação horizontal de fumos. Inclusive suporte e ancoragens de fixação a paramento vertical, registro de esfera, tubos de ligação flexíveis. Totalmente montado, ligado e testado.
Inclui: Marcação do aparelho. Fixação em paramento com elementos de ancoragem. Colocação do aparelho e acessórios. Ligação com a rede de abastecimento de água. Colocação do duto de evacuação dos produtos da combustão e os acessórios de ventilação. Colocação em funcionamento.
Critério de medição de projeto: Número de unidades previstas, segundo documentação gráfica de Projeto.
Critério de quantitativos de obra: Medir-se-á o número de unidades realmente executadas segundo especificações de Projeto.

| Código | Un | Descrição | Rendimento | Preço | Importância |
|---|---|---|---|---|---|
| mt38vai253j | Un | Aquecedor de passagem a gás butano e propano, modelo atmoMAG 114/1 BP "VAILLANT", de 590x310x246 mm, com câmara de combustão aberta, baixa emissão de NOx, controle termostático da temperatura, acendimento eletrônico a pilhas, sem chama piloto, e controle de chama por ionização, 11 l/min, potência útil 19,6 kW, eficiência energética classe A, perfil de consumo M, termostato de segurança, com kit de evacuação horizontal de fumos. (material) | 1.000 | 4085.14 | 4085.14 |
| mt38www011 | Un | Material auxiliar para instalações de água quente (material) | 1.000 | 9.71 | 9.71 |
| mo004 | h | Montador de instalações de calefação. (mão de obra) | 2.264 | 40.91 | 92.62 |
| mo103 | h | Ajudante de montador de instalações de calefação. (mão de obra) | 2.264 | 30.78 | 69.69 |
| % | % | Custos diretos complementares | 2 % | 4257.16 | 85.14 |
|  |  | Custos diretos |  |  | 4342.30 |
