# Unidade ar-água, bomba de calor aerotérmica, para produção de água quente

- Propriedade do ficheiro: CYPE INGENIEROS, S.A.
- Formato: FIEBDC-3/2002
- Âmbito geográfico: Brasil
- Moeda: BRL
- Custos indiretos: 3.00 %
- Despesas gerais: 13.00 %
- Lucro: 6.00 %
- IVA: 17.00 %

## I Instalações

### IC Aquecimento, refrigeração, climatização e água quente

#### ICA Água quente

**ICA050** Un Unidade ar-água, bomba de calor aerotérmica, para produção de água quente.
Bomba de calor aerotérmica, ar-água, para produção de água quente, modelo aroSTOR VWL BM 200/5 "VAILLANT", para gás R-290, de solo, com reservatório de água quente de aço vitrificado de 195 litros, alimentação monofásica a 230 V, potência calorífica máxima 1,9 kW, classe de eficiência energética A+, perfil de consumo L, dimensões 634x634x1458 mm, potência sonora 50 dBA, resistência elétrica de apoio de 1,2 W, permutador de uma serpentina para apoio de 0,8 m² de superfície de permutação, isolamento térmico de poliuretano injetado de 50 mm de espessura, ligações de ventilação, função anti-legionela, proteção anti-gelo. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42vai011c | Un | Bomba de calor aerotérmica, ar-água, para produção de água quente, modelo aroSTOR VWL BM 200/5 "VAILLANT", para gás R-290, de solo, com reservatório de água quente de aço vitrificado de 195 litros, alimentação monofásica a 230 V, potência calorífica máxima 1,9 kW, classe de eficiência energética A+, perfil de consumo L, dimensões 634x634x1458 mm, potência sonora 50 dBA, resistência elétrica de apoio de 1,2 W, permutador de uma serpentina para apoio de 0,8 m² de superfície de permutação, isolamento térmico de poliuretano injetado de 50 mm de espessura, ligações de ventilação, função anti-legionela, proteção anti-gelo. (material) | 1.000 | 22267.36 | 22267.36 |
| mt37sve010c | Un | Registro de esfera de latão niquelado para enroscar de 3/4". (material) | 2.000 | 21.81 | 43.62 |
| % | % | Custos diretos complementares | 2 % | 22310.98 | 446.22 |
|  |  | Custos diretos |  |  | 22757.20 |
