# Sistema de captação solar térmica para instalação individual, integrado em cobertura inclinada

- Propriedade do ficheiro: CYPE INGENIEROS, S.A.
- Formato: FIEBDC-3/2002
- Âmbito geográfico: Brasil
- Moeda: BRL
- Custos indiretos: 3.00 %
- Despesas gerais: 13.00 %
- Lucro: 6.00 %
- IVA: 17.00 %

## I Instalações

### IC Aquecimento, refrigeração, climatização e água quente

#### ICB Captação solar

**ICB007** Un Sistema de captação solar térmica para instalação individual, integrado em cobertura inclinada.
Coletor solar térmico completo, dividido, modelo auroSTEP plus 1.250 MIP-V "VAILLANT", para colocação sobre colocação integrada em telhado, formado por um painel VFK 145 V, em posição vertical, de 2033x1233x80 mm, superfície útil 2,35 m², rendimento óptico 0,8, coeficiente de perdas primário 2,41 W/m²K e coeficiente de perdas secundário 0,049 W/m²K², marco de alumínio, absorvedor com tratamento seletivo, cobertura protectora com vidro de segurança de 3,2 mm de espessura, reservatório com permutador de água quente de aço vitrificado VIH S1 250/4 B, eficiência energética classe B, de 250 l, 600 mm de diâmetro, 1540 mm de altura, com bomba de circulação, vaso de expansão de 18 l, central solar e ânodo de magnésio, tubulações e suportes para colocação em telhado, kit de tubulações flexíveis para ligação de coletor solar térmico a reservatório com permutador de água quente, de 20 m de comprimento, jogo de nípeis curvos para a união das tubulações ao coletor solar térmico, jogo de nípeis retos para a união das tubulações ao reservatório com permutador de água quente, bidão de 10 l de fluido anticongelante. Inclusive liquido de enchimento para coletor solar térmico. Totalmente montado, ligado e testado.
Inclui: Marcação do conjunto. Colocação da estrutura suporte. Colocação e fixação dos painéis sobre a estrutura suporte. Colocação do sistema de acumulação solar. Ligação com a rede de abastecimento de água. Enchimento do circuito.
Critério de medição de projeto: Número de unidades previstas, segundo documentação gráfica de Projeto.
Critério de quantitativos de obra: Medir-se-á o número de unidades realmente executadas segundo especificações de Projeto.

| Código | Un | Descrição | Rendimento | Preço | Importância |
|---|---|---|---|---|---|
| mt38vai211y | Un | Coletor solar térmico completo, dividido, modelo auroSTEP plus 1.250 MIP-V "VAILLANT", para colocação sobre colocação integrada em telhado, formado por um painel VFK 145 V, em posição vertical, de 2033x1233x80 mm, superfície útil 2,35 m², rendimento óptico 0,8, coeficiente de perdas primário 2,41 W/m²K e coeficiente de perdas secundário 0,049 W/m²K², marco de alumínio, absorvedor com tratamento seletivo, cobertura protectora com vidro de segurança de 3,2 mm de espessura, reservatório com permutador de água quente de aço vitrificado VIH S1 250/4 B, eficiência energética classe B, de 250 l, 600 mm de diâmetro, 1540 mm de altura, com bomba de circulação, vaso de expansão de 18 l, central solar e ânodo de magnésio, tubulações e suportes para colocação em telhado. (material) | 1.000 | 24075.54 | 24075.54 |
| mt38vai538a | Un | Bidão de 10 l de fluido anticongelante, "VAILLANT". (material) | 2.000 | 401.82 | 803.64 |
| mt38vai540b | Un | Kit de tubulações flexíveis para ligação de coletor solar térmico a reservatório com permutador de água quente, de 20 m de comprimento, "VAILLANT". (material) | 1.000 | 3984.68 | 3984.68 |
| mt38vai544a | Un | Jogo de nípeis curvos para a união das tubulações ao coletor solar térmico, "VAILLANT", de 10 mm de diâmetro. (material) | 1.000 | 200.90 | 200.90 |
| mt38vai545a | Un | Jogo de nípeis retos para a união das tubulações ao reservatório com permutador de água quente, "VAILLANT", de 10 mm de diâmetro. (material) | 1.000 | 200.90 | 200.90 |
| mo009 | h | Instalador de coletores solares. (mão de obra) | 3.135 | 40.91 | 128.25 |
| mo108 | h | Ajudante de instalador de coletores solares. (mão de obra) | 3.135 | 30.78 | 96.50 |
| % | % | Custos diretos complementares | 2 % | 29490.41 | 589.81 |
|  |  | Custos diretos |  |  | 30080.22 |
