# Sistema de captação solar térmica para instalação individual, integrado em cobertura inclinada

- Propriedade do ficheiro: CYPE INGENIEROS, S.A.
- Formato: FIEBDC-3/2002
- Âmbito geográfico: Brasil
- Moeda: BRL
- Custos indiretos: 3.00 %
- Despesas gerais: 13.00 %
- Lucro: 6.00 %
- IVA: 17.00 %

## I Instalações

### IC Aquecimento, refrigeração, climatização e água quente

#### ICB Captação solar

**ICB007** Un Sistema de captação solar térmica para instalação individual, integrado em cobertura inclinada.
Coletor solar térmico completo, dividido, modelo auroSTEP plus 1.250 MID-V "VAILLANT", para colocação sobre colocação integrada em telhado, formado por um painel VFK 135 VD, em posição vertical, de 2033x1233x80 mm, superfície útil 2,35 m², rendimento óptico 0,814, coeficiente de perdas primário 2,645 W/m²K e coeficiente de perdas secundário 0,033 W/m²K², marco de alumínio, absorvedor com tratamento seletivo, cobertura protectora com vidro de segurança de 3,2 mm de espessura, reservatório com permutador de água quente de aço vitrificado para drenagem automática VIH S1 250/4 B, eficiência energética classe B, de 250 l, 600 mm de diâmetro, 1540 mm de altura, com bomba de circulação, central solar e ânodo de magnésio, tubulações e suportes para colocação em telhado, kit de tubulações flexíveis para ligação de coletor solar térmico a reservatório com permutador de água quente, de 10 m de comprimento, bomba de circulação solar, kit de enchimento para sistema de drenagem automático, jogo de nípeis curvos para a união das tubulações ao coletor solar térmico, jogo de nípeis retos para a união das tubulações ao reservatório com permutador de água quente, bidão de 20 l de fluido anticongelante. Inclusive liquido de enchimento para coletor solar térmico. Totalmente montado, ligado e testado.
Inclui: Marcação do conjunto. Colocação da estrutura suporte. Colocação e fixação dos painéis sobre a estrutura suporte. Colocação do sistema de acumulação solar. Ligação com a rede de abastecimento de água. Enchimento do circuito.
Critério de medição de projeto: Número de unidades previstas, segundo documentação gráfica de Projeto.
Critério de quantitativos de obra: Medir-se-á o número de unidades realmente executadas segundo especificações de Projeto.

| Código | Un | Descrição | Rendimento | Preço | Importância |
|---|---|---|---|---|---|
| mt38vai206wh | Un | Coletor solar térmico completo, dividido, modelo auroSTEP plus 1.250 MID-V "VAILLANT", para colocação sobre colocação integrada em telhado, formado por um painel VFK 135 VD, em posição vertical, de 2033x1233x80 mm, superfície útil 2,35 m², rendimento óptico 0,814, coeficiente de perdas primário 2,645 W/m²K e coeficiente de perdas secundário 0,033 W/m²K², marco de alumínio, absorvedor com tratamento seletivo, cobertura protectora com vidro de segurança de 3,2 mm de espessura, reservatório com permutador de água quente de aço vitrificado para drenagem automática VIH S1 250/4 B, eficiência energética classe B, de 250 l, 600 mm de diâmetro, 1540 mm de altura, com bomba de circulação, central solar e ânodo de magnésio, tubulações e suportes para colocação em telhado. (material) | 1.000 | 22669.17 | 22669.17 |
| mt38vai538b | Un | Bidão de 20 l de fluido anticongelante, "VAILLANT". (material) | 2.000 | 736.66 | 1473.32 |
| mt38vai540a | Un | Kit de tubulações flexíveis para ligação de coletor solar térmico a reservatório com permutador de água quente, de 10 m de comprimento, "VAILLANT". (material) | 1.000 | 2042.57 | 2042.57 |
| mt38vai541a | Un | Bomba de circulação solar, "VAILLANT". (material) | 1.000 | 1841.66 | 1841.66 |
| mt38vai543a | Un | Kit de enchimento para sistema de drenagem automático, "VAILLANT". (material) | 1.000 | 602.72 | 602.72 |
| mt38vai544a | Un | Jogo de nípeis curvos para a união das tubulações ao coletor solar térmico, "VAILLANT", de 10 mm de diâmetro. (material) | 1.000 | 200.90 | 200.90 |
| mt38vai545a | Un | Jogo de nípeis retos para a união das tubulações ao reservatório com permutador de água quente, "VAILLANT", de 10 mm de diâmetro. (material) | 1.000 | 200.90 | 200.90 |
| mo009 | h | Instalador de coletores solares. (mão de obra) | 3.135 | 40.91 | 128.25 |
| mo108 | h | Ajudante de instalador de coletores solares. (mão de obra) | 3.135 | 30.78 | 96.50 |
| % | % | Custos diretos complementares | 2 % | 29255.99 | 585.12 |
|  |  | Custos diretos |  |  | 29841.11 |
