# Sistema de captação solar térmica para instalação individual, sobre cobertura inclinada

- Propriedade do ficheiro: CYPE INGENIEROS, S.A.
- Formato: FIEBDC-3/2002
- Âmbito geográfico: Brasil
- Moeda: BRL
- Custos indiretos: 3.00 %
- Despesas gerais: 13.00 %
- Lucro: 6.00 %
- IVA: 17.00 %

## I Instalações

### IC Aquecimento, refrigeração, climatização e água quente

#### ICB Captação solar

**ICB006** Un Sistema de captação solar térmica para instalação individual, sobre cobertura inclinada.
Coletor solar térmico completo, dividido, modelo auroSTEP plus 1.150 MTD "VAILLANT", para colocação sobre cobertura inclinada, formado por um painel VFK 135 D, em posição horizontal, de 1233x2033x80 mm, superfície útil 2,35 m², rendimento óptico 0,801, coeficiente de perdas primário 3,76 W/m²K e coeficiente de perdas secundário 0,012 W/m²K², marco de alumínio, absorvedor com tratamento seletivo, cobertura protectora com vidro de segurança de 3,2 mm de espessura, reservatório com permutador de água quente de aço vitrificado para drenagem automática VIH S1 150/4 B, eficiência energética classe B, de 150 l, 600 mm de diâmetro, 1065 mm de altura, com bomba de circulação, central solar e ânodo de magnésio, tubulações e suportes para telhado. Fixações: fixações para cobertura de telha lusa. Acessórios: kit de tubulações flexíveis para ligação de coletor solar térmico a reservatório com permutador de água quente, de 10 m de comprimento; kit de enchimento para sistema de drenagem automático; jogo de nípeis curvos para a união das tubulações ao coletor solar térmico; jogo de nípeis retos para a união das tubulações ao reservatório com permutador de água quente; bidão de 10 l de fluido anticongelante. Inclusive liquido de enchimento para coletor solar térmico. Totalmente montado, ligado e testado.
Inclui: Marcação do conjunto. Colocação da estrutura suporte. Colocação e fixação dos painéis sobre a estrutura suporte. Colocação do sistema de acumulação solar. Ligação com a rede de abastecimento de água. Enchimento do circuito.
Critério de medição de projeto: Número de unidades previstas, segundo documentação gráfica de Projeto.
Critério de quantitativos de obra: Medir-se-á o número de unidades realmente executadas segundo especificações de Projeto.

| Código | Un | Descrição | Rendimento | Preço | Importância |
|---|---|---|---|---|---|
| mt38vai205ec | Un | Coletor solar térmico completo, dividido, modelo auroSTEP plus 1.150 MTD "VAILLANT", para colocação sobre cobertura inclinada, formado por um painel VFK 135 D, em posição horizontal, de 1233x2033x80 mm, superfície útil 2,35 m², rendimento óptico 0,801, coeficiente de perdas primário 3,76 W/m²K e coeficiente de perdas secundário 0,012 W/m²K², marco de alumínio, absorvedor com tratamento seletivo, cobertura protectora com vidro de segurança de 3,2 mm de espessura, reservatório com permutador de água quente de aço vitrificado para drenagem automática VIH S1 150/4 B, eficiência energética classe B, de 150 l, 600 mm de diâmetro, 1065 mm de altura, com bomba de circulação, central solar e ânodo de magnésio, tubulações e suportes para telhado. (material) | 1.000 | 19052.82 | 19052.82 |
| mt38vai539c | Un | Kit de fixação para suportes de coletor solar térmico, para cobertura inclinada de telha lusa, "VAILLANT". (material) | 1.000 | 870.61 | 870.61 |
| mt38vai538a | Un | Bidão de 10 l de fluido anticongelante, "VAILLANT". (material) | 2.000 | 401.82 | 803.64 |
| mt38vai540a | Un | Kit de tubulações flexíveis para ligação de coletor solar térmico a reservatório com permutador de água quente, de 10 m de comprimento, "VAILLANT". (material) | 1.000 | 2109.54 | 2109.54 |
| mt38vai543a | Un | Kit de enchimento para sistema de drenagem automático, "VAILLANT". (material) | 1.000 | 736.66 | 736.66 |
| mt38vai544a | Un | Jogo de nípeis curvos para a união das tubulações ao coletor solar térmico, "VAILLANT", de 10 mm de diâmetro. (material) | 1.000 | 200.90 | 200.90 |
| mt38vai545a | Un | Jogo de nípeis retos para a união das tubulações ao reservatório com permutador de água quente, "VAILLANT", de 10 mm de diâmetro. (material) | 1.000 | 200.90 | 200.90 |
| mo009 | h | Instalador de coletores solares. (mão de obra) | 3.135 | 40.91 | 128.25 |
| mo108 | h | Ajudante de instalador de coletores solares. (mão de obra) | 3.135 | 30.78 | 96.50 |
| % | % | Custos diretos complementares | 2 % | 24199.82 | 484.00 |
|  |  | Custos diretos |  |  | 24683.82 |
