# Coletor solar térmico para instalação coletiva, sobre cobertura inclinada

- Propriedade do ficheiro: CYPE INGENIEROS, S.A.
- Formato: FIEBDC-3/2002
- Âmbito geográfico: Brasil
- Moeda: BRL
- Custos indiretos: 3.00 %
- Despesas gerais: 13.00 %
- Lucro: 6.00 %
- IVA: 17.00 %

## I Instalações

### IC Aquecimento, refrigeração, climatização e água quente

#### ICB Captação solar

**ICB011** Un Coletor solar térmico para instalação coletiva, sobre cobertura inclinada.
Coletor solar térmico formado por bateria de 2 módulos, composto cada um deles de um coletor solar térmico plano, modelo auroFLOW plus VFK 135 VD "VAILLANT", para sistema de drenagem automático do líquido solar, formado por painel em posição vertical, de 2033x1233x80 mm, superfície útil 2,35 m², rendimento óptico 0,814, coeficiente de perdas primário 2,645 W/m²K e coeficiente de perdas secundário 0,033 W/m²K², marco de alumínio anodizado cor preto, absorvedor de alumínio e cobre com tratamento seletivo e cobertura protectora com vidro de segurança de 3,2 mm de espessura, colocados sobre estrutura suporte para cobertura inclinada. Inclusive acessórios de montagem e fixação, conjunto de ligações hidráulicas entre coletores solares térmicos, liquido de enchimento para coletor solar térmico, válvula de segurança, purgador, registros e demais acessórios. Totalmente montado, ligado e testado.
Inclui: Marcação do conjunto. Colocação da estrutura suporte. Colocação e fixação dos painéis sobre a estrutura suporte. Ligação com a rede de abastecimento de água. Enchimento do circuito.
Critério de medição de projeto: Número de unidades previstas, segundo documentação gráfica de Projeto.
Critério de quantitativos de obra: Medir-se-á o número de unidades realmente executadas segundo especificações de Projeto.

| Código | Un | Descrição | Rendimento | Preço | Importância |
|---|---|---|---|---|---|
| mt38vai215a | Un | Coletor solar térmico plano, modelo auroFLOW plus VFK 135 VD "VAILLANT", para sistema de drenagem automático do líquido solar, formado por painel em posição vertical, de 2033x1233x80 mm, superfície útil 2,35 m², rendimento óptico 0,814, coeficiente de perdas primário 2,645 W/m²K e coeficiente de perdas secundário 0,033 W/m²K², marco de alumínio anodizado cor preto, absorvedor de alumínio e cobre com tratamento seletivo e cobertura protectora com vidro de segurança de 3,2 mm de espessura. (material) | 2.000 | 6563.01 | 13126.02 |
| mt38vai555a | Un | Estrutura suporte de coletor solar térmico de 2 painéis, sobre cobertura inclinada, "VAILLANT". (material) | 1.000 | 2511.35 | 2511.35 |
| mt38vai539c | Un | Kit de fixação para suportes de coletor solar térmico, para cobertura inclinada de telha lusa, "VAILLANT". (material) | 2.000 | 870.61 | 1741.22 |
| mt38vai551a | Un | Kit de ligações hidráulicas de entrada e saída para bateria de coletores solares térmicos, "VAILLANT", com sonda de temperatura. (material) | 1.000 | 1238.94 | 1238.94 |
| mt38vai552a | Un | Kit de ligações hidráulicas para união de coletores solares térmicos, "VAILLANT". (material) | 1.000 | 334.85 | 334.85 |
| mt38csg120 | Un | Purgador automático, especial para aplicações de energia solar térmica, equipado com registro de esfera e câmara de acumulação de vapor. (material) | 1.000 | 487.21 | 487.21 |
| mt38csg110 | Un | Válvula de segurança especial para aplicações de energia solar térmica, para uma temperatura máxima de 130°C. (material) | 1.000 | 259.84 | 259.84 |
| mt38vai538a | Un | Bidão de 10 l de fluido anticongelante, "VAILLANT". (material) | 0.270 | 401.82 | 108.49 |
| mt37sve010d | Un | Registro de esfera de latão niquelado para enroscar de 1". (material) | 2.000 | 36.28 | 72.56 |
| mo009 | h | Instalador de coletores solares. (mão de obra) | 5.225 | 40.91 | 213.75 |
| mo108 | h | Ajudante de instalador de coletores solares. (mão de obra) | 5.225 | 30.78 | 160.83 |
| % | % | Custos diretos complementares | 2 % | 20255.06 | 405.10 |
|  |  | Custos diretos |  |  | 20660.16 |
