# Fan-coil de teto, sistema de dois tubos, com distribuição por dutos

- Propriedade do ficheiro: CYPE INGENIEROS, S.A.
- Formato: FIEBDC-3/2002
- Âmbito geográfico: Brasil
- Moeda: BRL
- Custos indiretos: 3.00 %
- Despesas gerais: 13.00 %
- Lucro: 6.00 %
- IVA: 17.00 %

## I Instalações

### IC Aquecimento, refrigeração, climatização e água quente

#### ICF Unidades não autônomas de climatização

**ICF010** Un Fan-coil de teto, sistema de dois tubos, com distribuição por dutos.
Fan-coil horizontal, com distribuição por duto retangular, modelo aroVAIR VA 1-020 DN "VAILLANT", de 3 velocidades, potência frigorífica a velocidade máxima/média/mínima 2,35/1,72/1,32 kW (temperatura de bulbo úmido de ar interior 19°C, temperatura de entrada da água 7°C, salto térmico 5°C), perda de carga da água em refrigeração 13,6 kPa, potência calorífica a velocidade máxima/média/mínima 2,68/1,99/1,42 kW (temperatura de bulbo seco de ar interior 20°C, temperatura de entrada da água 50°C), perda de carga da água em aquecimento 12,6 kPa, vazão de água 0,43 m³/h, pressão estática mínima/média/máxima 12/30/50 Pa, vazão de ar a velocidade máxima/média/mínima 411/273/205 m³/h, pressão sonora a velocidade máxima/média/mínima 43,7/34,2/25,4 dBA, dimensões 741x241x522 mm, peso 16,7 kg, com válvula de 3 vias e acionador. Regulação: comando à distância digital Honeywell. Acessórios: válvula de 3 vias, modelo VA 2-3VW D. Inclusive elementos para suspensão ao teto. Totalmente montado, ligado e colocado em funcionamento pela empresa instaladora para a verificação do seu correto funcionamento.
Inclui: Implantação da unidade. Colocação e fixação da unidade. Ligação com as redes de abastecimento de água, elétrica, de coleta de condensados, e de dutos. Colocação em funcionamento.
Critério de medição de projeto: Número de unidades previstas, segundo documentação gráfica de Projeto.
Critério de quantitativos de obra: Medir-se-á o número de unidades realmente executadas segundo especificações de Projeto.

| Código | Un | Descrição | Rendimento | Preço | Importância |
|---|---|---|---|---|---|
| mt42vai103a | Un | Fan-coil horizontal, com distribuição por duto retangular, modelo aroVAIR VA 1-020 DN "VAILLANT", de 3 velocidades, potência frigorífica a velocidade máxima/média/mínima 2,35/1,72/1,32 kW (temperatura de bulbo úmido de ar interior 19°C, temperatura de entrada da água 7°C, salto térmico 5°C), perda de carga da água em refrigeração 13,6 kPa, potência calorífica a velocidade máxima/média/mínima 2,68/1,99/1,42 kW (temperatura de bulbo seco de ar interior 20°C, temperatura de entrada da água 50°C), perda de carga da água em aquecimento 12,6 kPa, vazão de água 0,43 m³/h, pressão estática mínima/média/máxima 12/30/50 Pa, vazão de ar a velocidade máxima/média/mínima 411/273/205 m³/h, pressão sonora a velocidade máxima/média/mínima 43,7/34,2/25,4 dBA, dimensões 741x241x522 mm, peso 16,7 kg, com válvula de 3 vias e acionador. (material) | 1.000 | 3013.63 | 3013.63 |
| mt42vai107a | Un | Válvula de 3 vias, modelo VA 2-3VW D "VAILLANT", com acionador e tubos de ligação, para fan-coil VA 1-DN. (material) | 1.000 | 1540.30 | 1540.30 |
| mt42vai104a | Un | Comando à distância digital Honeywell, "VAILLANT", para instalação superficial em parede, com ajuste de temperatura, modo de funcionamento (apagado/frio/calor) e velocidade do ventilador (baixa/média/alta). (material) | 1.000 | 937.57 | 937.57 |
| mt37sve010c | Un | Registro de esfera de latão niquelado para enroscar de 3/4". (material) | 2.000 | 21.81 | 43.62 |
| mt35tpt010ke | m | Tubo rígido de PVC VD-F de 16 mm de diâmetro exterior e 1,3 mm de espessura. Resistência à compressão 1250 N, resistência ao impacto 6 joules, temperatura de trabalho -25°C até 90°C, classificação 4442, com o preço incrementado em 20% relativamente a acessórios e peças especiais. (material) | 5.000 | 11.90 | 59.50 |
| mt42vai900 | m | Cabo bus blindado de 2 fios, de 0,5 mm² de seção por fio (material) | 5.000 | 5.36 | 26.80 |
| mt42www090 | Un | Kit de suportes para suspensão ao teto, formado por quatro barras roscadas de aço galvanizado, com as correspondentes buchas, porcas e arruelas. (material) | 1.000 | 147.33 | 147.33 |
| mo005 | h | Instalador de ar condicionado. (mão de obra) | 3.658 | 40.91 | 149.65 |
| mo104 | h | Ajudante de instalador de ar condicionado. (mão de obra) | 3.658 | 30.78 | 112.59 |
| % | % | Custos diretos complementares | 2 % | 6030.99 | 120.62 |
|  |  | Custos diretos |  |  | 6151.61 |
