# Fan-coil de teto, sistema de dois tubos, com descarga direta

- Propriedade do ficheiro: CYPE INGENIEROS, S.A.
- Formato: FIEBDC-3/2002
- Âmbito geográfico: Brasil
- Moeda: BRL
- Custos indiretos: 3.00 %
- Despesas gerais: 13.00 %
- Lucro: 6.00 %
- IVA: 17.00 %

## I Instalações

### IC Aquecimento, refrigeração, climatização e água quente

#### ICF Unidades não autônomas de climatização

**ICF030** Un Fan-coil de teto, sistema de dois tubos, com descarga direta.
Fan-coil horizontal de teto com descarga direta, modelo aroVAIR VA 2-015 CN "VAILLANT", de 3 velocidades, potência frigorífica a velocidade máxima/média/mínima 1,5/1,06/0,92 kW, potência frigorífica sensível a velocidade máxima 1,14 kW (temperatura de bulbo úmido de ar interior 19°C, temperatura de entrada da água 7°C, salto térmico 5°C), perda de carga da água em refrigeração 7,63 kPa, potência calorífica a velocidade máxima/média/mínima 1,57/1,07/0,92 kW (temperatura de bulbo seco de ar interior 20°C, temperatura de entrada da água 50°C), perda de carga da água em aquecimento 7,63 kPa, vazão de água 0,28 m³/h, vazão de ar a velocidade máxima/média/mínima 255/170/150 m³/h, pressão sonora a velocidade máxima/média/mínima 47/37/34 dBA, dimensões 790x200x495 mm, peso 18 kg. Regulação: comando à distância digital Honeywell. Acessórios: válvula de 3 vias, modelo VA 2-3VWC. Totalmente montado, ligado e colocado em funcionamento pela empresa instaladora para a verificação do seu correto funcionamento.
Inclui: Implantação da unidade. Colocação e fixação da unidade. Ligação com as redes de abastecimento de água, elétrica e de coleta de condensados. Colocação em funcionamento.
Critério de medição de projeto: Número de unidades previstas, segundo documentação gráfica de Projeto.
Critério de quantitativos de obra: Medir-se-á o número de unidades realmente executadas segundo especificações de Projeto.

| Código | Un | Descrição | Rendimento | Preço | Importância |
|---|---|---|---|---|---|
| mt42vai108a | Un | Fan-coil horizontal de teto com descarga direta, modelo aroVAIR VA 2-015 CN "VAILLANT", de 3 velocidades, potência frigorífica a velocidade máxima/média/mínima 1,5/1,06/0,92 kW, potência frigorífica sensível a velocidade máxima 1,14 kW (temperatura de bulbo úmido de ar interior 19°C, temperatura de entrada da água 7°C, salto térmico 5°C), perda de carga da água em refrigeração 7,63 kPa, potência calorífica a velocidade máxima/média/mínima 1,57/1,07/0,92 kW (temperatura de bulbo seco de ar interior 20°C, temperatura de entrada da água 50°C), perda de carga da água em aquecimento 7,63 kPa, vazão de água 0,28 m³/h, vazão de ar a velocidade máxima/média/mínima 255/170/150 m³/h, pressão sonora a velocidade máxima/média/mínima 47/37/34 dBA, dimensões 790x200x495 mm, peso 18 kg. (material) | 1.000 | 3214.53 | 3214.53 |
| mt42vai105a | Un | Válvula de 3 vias, modelo VA 2-3VWC "VAILLANT", com acionador e tubos de ligação, para fan-coil vertical de solo VA 2-CN. (material) | 1.000 | 1741.20 | 1741.20 |
| mt42vai104a | Un | Comando à distância digital Honeywell, "VAILLANT", para instalação superficial em parede, com ajuste de temperatura, modo de funcionamento (apagado/frio/calor) e velocidade do ventilador (baixa/média/alta). (material) | 1.000 | 937.57 | 937.57 |
| mt35tpt010ke | m | Tubo rígido de PVC VD-F de 16 mm de diâmetro exterior e 1,3 mm de espessura. Resistência à compressão 1250 N, resistência ao impacto 6 joules, temperatura de trabalho -25°C até 90°C, classificação 4442, com o preço incrementado em 20% relativamente a acessórios e peças especiais. (material) | 5.000 | 11.90 | 59.50 |
| mt42vai900 | m | Cabo bus blindado de 2 fios, de 0,5 mm² de seção por fio (material) | 5.000 | 5.36 | 26.80 |
| mt37sve010c | Un | Registro de esfera de latão niquelado para enroscar de 3/4". (material) | 2.000 | 21.81 | 43.62 |
| mo005 | h | Instalador de ar condicionado. (mão de obra) | 3.227 | 40.91 | 132.02 |
| mo104 | h | Ajudante de instalador de ar condicionado. (mão de obra) | 3.227 | 30.78 | 99.33 |
| % | % | Custos diretos complementares | 2 % | 6254.57 | 125.09 |
|  |  | Custos diretos |  |  | 6379.66 |
