# Fan-coil mural, sistema de dois tubos

- Propriedade do ficheiro: CYPE INGENIEROS, S.A.
- Formato: FIEBDC-3/2002
- Âmbito geográfico: Brasil
- Moeda: BRL
- Custos indiretos: 3.00 %
- Despesas gerais: 13.00 %
- Lucro: 6.00 %
- IVA: 17.00 %

## I Instalações

### IC Aquecimento, refrigeração, climatização e água quente

#### ICF Unidades não autônomas de climatização

**ICF060** Un Fan-coil mural, sistema de dois tubos.
Fan-coil mural, modelo aroVAIR VA 2-025 WN "VAILLANT", de 3 velocidades, potência frigorífica a velocidade máxima/média/mínima 2,7/2,59/2,39 kW, potência frigorífica sensível a velocidade máxima 2,15 kW (temperatura de bulbo úmido de ar interior 19°C, temperatura de entrada da água 7°C, salto térmico 5°C), perda de carga da água em refrigeração 31,61 kPa, potência calorífica a velocidade máxima/média/mínima 2,94/2,8/2,58 kW (temperatura de bulbo seco de ar interior 20°C, temperatura de entrada da água 50°C), perda de carga da água em aquecimento 32,66 kPa, vazão de água em refrigeração 0,48 m³/h, vazão de ar a velocidade máxima/média/mínima 492/454/400 m³/h, pressão sonora a velocidade máxima/média/mínima 32/30/27 dBA, dimensões 915x290x230 mm, peso 12,7 kg, com válvula de 3 vias e acionador, ecrã digital no frontal da unidade e comando à distância sem fios. Totalmente montado, ligado e colocado em funcionamento pela empresa instaladora para a verificação do seu correto funcionamento.
Inclui: Implantação da unidade. Colocação e fixação da unidade. Ligação com as redes de abastecimento de água, elétrica e de coleta de condensados. Colocação em funcionamento.
Critério de medição de projeto: Número de unidades previstas, segundo documentação gráfica de Projeto.
Critério de quantitativos de obra: Medir-se-á o número de unidades realmente executadas segundo especificações de Projeto.

| Código | Un | Descrição | Rendimento | Preço | Importância |
|---|---|---|---|---|---|
| mt42vai102a | Un | Fan-coil mural, modelo aroVAIR VA 2-025 WN "VAILLANT", de 3 velocidades, potência frigorífica a velocidade máxima/média/mínima 2,7/2,59/2,39 kW, potência frigorífica sensível a velocidade máxima 2,15 kW (temperatura de bulbo úmido de ar interior 19°C, temperatura de entrada da água 7°C, salto térmico 5°C), perda de carga da água em refrigeração 31,61 kPa, potência calorífica a velocidade máxima/média/mínima 2,94/2,8/2,58 kW (temperatura de bulbo seco de ar interior 20°C, temperatura de entrada da água 50°C), perda de carga da água em aquecimento 32,66 kPa, vazão de água em refrigeração 0,48 m³/h, vazão de ar a velocidade máxima/média/mínima 492/454/400 m³/h, pressão sonora a velocidade máxima/média/mínima 32/30/27 dBA, dimensões 915x290x230 mm, peso 12,7 kg, com válvula de 3 vias e acionador, ecrã digital no frontal da unidade e comando à distância sem fios. (material) | 1.000 | 4486.96 | 4486.96 |
| mt37sve010c | Un | Registro de esfera de latão niquelado para enroscar de 3/4". (material) | 2.000 | 21.81 | 43.62 |
| mo005 | h | Instalador de ar condicionado. (mão de obra) | 3.658 | 40.91 | 149.65 |
| mo104 | h | Ajudante de instalador de ar condicionado. (mão de obra) | 3.658 | 30.78 | 112.59 |
| % | % | Custos diretos complementares | 2 % | 4792.82 | 95.86 |
|  |  | Custos diretos |  |  | 4888.68 |
