# Caldeira a gás, doméstica, de condensação, de pé, para aquecimento e água quente

- Propriedade do ficheiro: CYPE INGENIEROS, S.A.
- Formato: FIEBDC-3/2002
- Âmbito geográfico: Brasil
- Moeda: BRL
- Custos indiretos: 3.00 %
- Despesas gerais: 13.00 %
- Lucro: 6.00 %
- IVA: 17.00 %

## I Instalações

### IC Aquecimento, refrigeração, climatização e água quente

#### ICG Caldeiras a gás

**ICG230** Un Caldeira a gás, doméstica, de condensação, de pé, para aquecimento e água quente
Caldeira de pé, de condensação, para aquecimento e água quente acumulada, modelo VSC 206/4-5 90 ecoCOMPACT "VAILLANT", potência útil de 4 a 20 kW (80/60°C), potência de água quente 24 kW, reservatório de água quente de 90 l, vazão de água quente 24,4 l/min para salto térmico de 30°C, dimensões 1319x595x693 mm, com queimador modulante de gás natural, eficiência energética classe A em aquecimento, eficiência energética classe A em água quente, perfil de consumo XL em água quente, com sistema eletrônico com tecnologia eBus e ligações eléctricas ProE, sistema ADS de diagnóstico com ecrã retroiluminado, sistema Comfort Safe de funcionamento de emergência, bomba de circulação de alta eficiência, vaso de expansão de 4 l para água quente e vaso de expansão de 12 l para aquecimento. Acessórios: kit hidráulico; Ânodo eletrônico para proteção contra a corrosão; sifão para ligação com a rede de coleta de condensados e ligação para válvula de segurança; neutralizador de condensados. Totalmente montada, ligada e testada.
Inclui: Marcação. Disposição dos elementos. Montagem da caldeira e dos seus acessórios. Ligação com as redes de abastecimento de água, de gás, de saneamento e elétrica, e com o duto de evacuação dos produtos de combustão. Colocação em funcionamento.
Critério de medição de projeto: Número de unidades previstas, segundo documentação gráfica de Projeto.
Critério de quantitativos de obra: Medir-se-á o número de unidades realmente executadas segundo especificações de Projeto.

| Código | Un | Descrição | Rendimento | Preço | Importância |
|---|---|---|---|---|---|
| mt38vai045e | Un | Caldeira de pé, de condensação, para aquecimento e água quente acumulada, modelo VSC 206/4-5 90 ecoCOMPACT "VAILLANT", potência útil de 4 a 20 kW (80/60°C), potência de água quente 24 kW, reservatório de água quente de 90 l, vazão de água quente 24,4 l/min para salto térmico de 30°C, dimensões 1319x595x693 mm, com queimador modulante de gás natural, eficiência energética classe A em aquecimento, eficiência energética classe A em água quente, perfil de consumo XL em água quente, com sistema eletrônico com tecnologia eBus e ligações eléctricas ProE, sistema ADS de diagnóstico com ecrã retroiluminado, sistema Comfort Safe de funcionamento de emergência, bomba de circulação de alta eficiência, vaso de expansão de 4 l para água quente e vaso de expansão de 12 l para aquecimento. (material) | 1.000 | 26452.95 | 26452.95 |
| mt38vai514a | Un | Kit hidráulico, "VAILLANT", formado por registros, válvulas de enchimento e vazamento, grupo de segurança e válvula de gás não precintável. (material) | 1.000 | 1841.66 | 1841.66 |
| mt38vai517a | Un | Ânodo eletrônico para proteção contra a corrosão, "VAILLANT". (material) | 1.000 | 1573.79 | 1573.79 |
| mt38vai510a | Un | Sifão para ligação com a rede de coleta de condensados e ligação para válvula de segurança, "VAILLANT". (material) | 1.000 | 100.46 | 100.46 |
| mt38vai512a | Un | Neutralizador de condensados, "VAILLANT", para colocar entre a caldeira e o tubo de drenagem. (material) | 1.000 | 468.79 | 468.79 |
| mt38www012 | Un | Material auxiliar para instalações de aquecimento e água quente (material) | 1.000 | 14.06 | 14.06 |
| mo004 | h | Montador de instalações de calefação. (mão de obra) | 3.135 | 40.91 | 128.25 |
| mo103 | h | Ajudante de montador de instalações de calefação. (mão de obra) | 3.135 | 30.78 | 96.50 |
| % | % | Custos diretos complementares | 2 % | 30676.46 | 613.53 |
|  |  | Custos diretos |  |  | 31289.99 |
