# Caldeira a gás, coletiva, de condensação, mural

- Propriedade do ficheiro: CYPE INGENIEROS, S.A.
- Formato: FIEBDC-3/2002
- Âmbito geográfico: Brasil
- Moeda: BRL
- Custos indiretos: 3.00 %
- Despesas gerais: 13.00 %
- Lucro: 6.00 %
- IVA: 17.00 %

## I Instalações

### IC Aquecimento, refrigeração, climatização e água quente

#### ICG Caldeiras a gás

**ICG238** Un Caldeira a gás, coletiva, de condensação, mural.
Caldeira mural, de condensação, modelo VM ES 806/5-5 (H-ES) ecoTEC plus "VAILLANT", potência útil de 15 a 75 kW (80/60°C), potência para o reservatório com permutador de água quente 76 kW, dimensões 960x480x602 mm, com queimador modulante de gás natural, com tecnologia Stop&Start de ajuste automático da potência de arranque, tecnologia multi-sensores, sistema Comfort Safe de funcionamento de emergência, bomba de circulação de alta eficiência, permutador de aço inoxidável, sistema ADS de diagnóstico com ecrã retroiluminado, sistema AKS (Aqua Kondens System) de aproveitamento da energia de condensação para produzir água quente através de reservatório com permutador e sistema inteligente de acumulação AIS. Acessórios: kit hidráulico, isolamento térmico para kit hidráulico; registros; isolamento térmico para os registros; válvula de segurança. Totalmente montada, ligada e testada.
Inclui: Marcação. Disposição dos elementos. Montagem da caldeira e dos seus acessórios. Ligação com as redes de abastecimento de água, de gás, de saneamento e elétrica, e com o duto de evacuação dos produtos de combustão. Colocação em funcionamento.
Critério de medição de projeto: Número de unidades previstas, segundo documentação gráfica de Projeto.
Critério de quantitativos de obra: Medir-se-á o número de unidades realmente executadas segundo especificações de Projeto.

| Código | Un | Descrição | Rendimento | Preço | Importância |
|---|---|---|---|---|---|
| mt38vai015a | Un | Caldeira mural, de condensação, modelo VM ES 806/5-5 (H-ES) ecoTEC plus "VAILLANT", potência útil de 15 a 75 kW (80/60°C), potência para o reservatório com permutador de água quente 76 kW, dimensões 960x480x602 mm, com queimador modulante de gás natural, com tecnologia Stop&Start de ajuste automático da potência de arranque, tecnologia multi-sensores, sistema Comfort Safe de funcionamento de emergência, bomba de circulação de alta eficiência, permutador de aço inoxidável, sistema ADS de diagnóstico com ecrã retroiluminado, sistema AKS (Aqua Kondens System) de aproveitamento da energia de condensação para produzir água quente através de reservatório com permutador e sistema inteligente de acumulação AIS. (material) | 1.000 | 48184.55 | 48184.55 |
| mt38vai502a | Un | Kit hidráulico, "VAILLANT", formado por bomba de circulação com isolamento térmico, válvula de enchimento e ligações hidráulicas para o vaso de expansão e a válvula de segurança. (material) | 1.000 | 6194.68 | 6194.68 |
| mt38vai596a | Un | Isolamento térmico para kit hidráulico, "VAILLANT". (material) | 1.000 | 803.64 | 803.64 |
| mt38vai504a | Un | Registros, "VAILLANT". (material) | 1.000 | 1439.84 | 1439.84 |
| mt38vai505b | Un | Isolamento térmico para os registros, "VAILLANT". (material) | 1.000 | 234.39 | 234.39 |
| mt38vai506a | Un | Válvula de segurança, "VAILLANT", regulada a 6 bar. (material) | 1.000 | 468.79 | 468.79 |
| mt38www010 | Un | Material auxiliar para instalações de aquecimento. (material) | 1.000 | 11.25 | 11.25 |
| mo004 | h | Montador de instalações de calefação. (mão de obra) | 4.258 | 40.91 | 174.19 |
| mo103 | h | Ajudante de montador de instalações de calefação. (mão de obra) | 4.258 | 30.78 | 131.06 |
| % | % | Custos diretos complementares | 2 % | 57642.39 | 1152.85 |
|  |  | Custos diretos |  |  | 58795.24 |
