# Conjunto de caldeiras a gás, de condensação, murais

- Propriedade do ficheiro: CYPE INGENIEROS, S.A.
- Formato: FIEBDC-3/2002
- Âmbito geográfico: Brasil
- Moeda: BRL
- Custos indiretos: 3.00 %
- Despesas gerais: 13.00 %
- Lucro: 6.00 %
- IVA: 17.00 %

## I Instalações

### IC Aquecimento, refrigeração, climatização e água quente

#### ICG Caldeiras a gás

**ICG243** Un Conjunto de caldeiras a gás, de condensação, murais.
Conjunto de 2 caldeiras em cascata, sendo cada uma delas uma caldeira mural, de condensação, modelo VM 486/5-5 (H-ES) ecoTEC plus "VAILLANT", potência útil de 7,8 a 44 kW (80/60°C), potência para o reservatório com permutador de água quente 44,1 kW, dimensões 720x440x405 mm, com queimador modulante de gás natural, bomba de circulação de alta eficiência, permutador de aço inoxidável, sistema ADS de diagnóstico com ecrã retroiluminado, sistema AKS (Aqua Kondens System) de aproveitamento da energia de condensação para produzir água quente através de reservatório com permutador e sistema inteligente de acumulação AIS. Regulação: controle, modelo sensoCOMFORT (VRC 720); módulo para o controle de uma caldeira adicional em cascata, modelo VR 32/3; módulo para o controle de 2 circuitos adicionais de aquecimento, modelo VR 70. Acessórios: kit hidráulico para cascata de 2 caldeiras de condensação ecoTEC plus de 48 kW de potência cada uma. Inclusive pirostato e descarga para ralo para o esvaziamento da caldeira e a drenagem da válvula de segurança, sem incluir o duto para evacuação dos produtos da combustão. Totalmente montado, ligado e testado.
Inclui: Marcação. Disposição dos elementos. Montagem da caldeira e dos seus acessórios. Ligação com as redes de abastecimento de água, de gás, de saneamento e elétrica, e com o duto de evacuação dos produtos de combustão. Colocação em funcionamento.
Critério de medição de projeto: Número de unidades previstas, segundo documentação gráfica de Projeto.
Critério de quantitativos de obra: Medir-se-á o número de unidades realmente executadas segundo especificações de Projeto.

| Código | Un | Descrição | Rendimento | Preço | Importância |
|---|---|---|---|---|---|
| mt38vai030c | Un | Caldeira mural, de condensação, modelo VM 486/5-5 (H-ES) ecoTEC plus "VAILLANT", potência útil de 7,8 a 44 kW (80/60°C), potência para o reservatório com permutador de água quente 44,1 kW, dimensões 720x440x405 mm, com queimador modulante de gás natural, bomba de circulação de alta eficiência, permutador de aço inoxidável, sistema ADS de diagnóstico com ecrã retroiluminado, sistema AKS (Aqua Kondens System) de aproveitamento da energia de condensação para produzir água quente através de reservatório com permutador e sistema inteligente de acumulação AIS. (material) | 2.000 | 29739.42 | 59478.84 |
| mt38vai507f | Un | Kit hidráulico para cascata de 2 caldeiras de condensação ecoTEC plus de 48 kW de potência cada uma, "VAILLANT", formado por caixilho e pés para montagem de caldeiras, coletores de ida e de retorno, reservatório de equilíbrio para separar o circuito de geração do circuito de aquecimento, tubo distribuidor de gás, válvula de gás, bombas de circulação com isolamento térmico, válvulas de segurança, registros e abraçadeiras de fixação para os acessórios de saída de gases. (material) | 1.000 | 111616.01 | 111616.01 |
| mt38vai621a | Un | Controle, modelo sensoCOMFORT (VRC 720) "VAILLANT", com display digital, com programação diária e semanal, sonda exterior para controle da temperatura, controle de vários circuitos de aquecimento, de caldeiras em cascata, de coletores solares térmicos e de unidades de ventilação, com módulos e termostatos adicionais, com possibilidade de controle desde smartphone ou tablet através da App myVAILLANT para IOS (iPhone e iPad) e Android, para instalar na parede ou na caldeira. (material) | 1.000 | 2571.46 | 2571.46 |
| mt38vai612a | Un | Módulo para o controle de uma caldeira adicional em cascata, modelo VR 32/3 "VAILLANT", com comunicação com protocolo Ebus. (material) | 1.000 | 894.42 | 894.42 |
| mt38vai611a | Un | Módulo para o controle de 2 circuitos adicionais de aquecimento, modelo VR 70 "VAILLANT", com comunicação com protocolo Ebus e 2 sondas de temperatura VR 10. (material) | 1.000 | 1975.18 | 1975.18 |
| mt38www050 | Un | Descarga a ralo, para a drenagem da válvula de segurança, composto por 1 m de tubo de aço-carbono preto de 1/2" e funil descarga, inclusive acessórios e peças especiais. (material) | 1.000 | 111.80 | 111.80 |
| mt38www010 | Un | Material auxiliar para instalações de aquecimento. (material) | 1.000 | 12.52 | 12.52 |
| mo004 | h | Montador de instalações de calefação. (mão de obra) | 4.280 | 42.82 | 183.27 |
| mo103 | h | Ajudante de montador de instalações de calefação. (mão de obra) | 4.280 | 32.08 | 137.30 |
| % | % | Custos diretos complementares | 2 % | 176980.80 | 3539.62 |
|  |  | Custos diretos |  |  | 180520.42 |
