# Equipamento de ar condicionado com unidade interior com distribuição por duto retangular, sistema ar-ar split 1x1

- Propriedade do ficheiro: CYPE INGENIEROS, S.A.
- Formato: FIEBDC-3/2002
- Âmbito geográfico: Brasil
- Moeda: BRL
- Custos indiretos: 3.00 %
- Despesas gerais: 13.00 %
- Lucro: 6.00 %
- IVA: 17.00 %

## I Instalações

### IC Aquecimento, refrigeração, climatização e água quente

#### ICN Unidades autônomas de climatização

**ICN040** Un Equipamento de ar condicionado com unidade interior com distribuição por duto retangular, sistema ar-ar split 1x1.
Equipamento de ar condicionado, sistema ar-ar split 1x1, para gás R-32, bomba de calor, alimentação monofásica (230V/50Hz), modelo climaVAIR plus VAI1-100 DN "VAILLANT", potência frigorífica nominal 10 kW, potência frigorífica mínima/máxima: 3,2/11 kW, consumo elétrico em refrigeração 3,2 kW, SEER 6,1 (classe A++), potência calorífica nominal 12 kW, potência calorífica mínima/máxima: 3/13,5 kW, consumo elétrico em aquecimento 3,4 kW, SCOP 4 (classe A+), formado por uma unidade interior de teto com distribuição por duto retangular de baixo perfil VAI1-100 DNI, pressão sonora mínima/máxima: 40/46 dBA, dimensões 300x1000x700 mm, peso 41 kg, comando à distância, e uma unidade exterior VAI1-100 KDNO, com compressor tipo Inverter DC, pressão disponível ajustável, pressão sonora 55 dBA, dimensões 820x940x460 mm, peso 83 kg, diâmetro de ligação da tubulação de gás 5/8", diâmetro de ligação da tubulação do líquido 3/8", com amortecedores de molas, suportes e fixações das unidades interior e exterior, bomba para elevação de condensados, ligação frigorífica entre unidades, ligação elétrica entre unidades, fixação e proteção mecânica da instalação com ocultação em canaleta acessível em zonas vistas. Inclusive elementos anti-vibratórios e suportes de parede para apoio da unidade exterior e elementos para suspensão da unidade interior ao teto.
Critérios considerados na determinação do preço da unidade de obra: O preço não inclui a canalização nem a cablagem elétrica de alimentação.
Inclui: Implantação das unidades. Colocação e fixação da unidade interior. Colocação e fixação da unidade exterior. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42vai260dv | Un | Equipamento de ar condicionado, sistema ar-ar split 1x1, para gás R-32, bomba de calor, alimentação monofásica (230V/50Hz), modelo climaVAIR plus VAI1-100 DN "VAILLANT", potência frigorífica nominal 10 kW, potência frigorífica mínima/máxima: 3,2/11 kW, consumo elétrico em refrigeração 3,2 kW, SEER 6,1 (classe A++), potência calorífica nominal 12 kW, potência calorífica mínima/máxima: 3/13,5 kW, consumo elétrico em aquecimento 3,4 kW, SCOP 4 (classe A+), formado por uma unidade interior de teto com distribuição por duto retangular de baixo perfil VAI1-100 DNI, pressão sonora mínima/máxima: 40/46 dBA, dimensões 300x1000x700 mm, peso 41 kg, comando à distância, e uma unidade exterior VAI1-100 KDNO, com compressor tipo Inverter DC, pressão disponível ajustável, pressão sonora 55 dBA, dimensões 820x940x460 mm, peso 83 kg, diâmetro de ligação da tubulação de gás 5/8", diâmetro de ligação da tubulação do líquido 3/8", com amortecedores de molas, suportes e fixações das unidades interior e exterior, bomba para elevação de condensados, ligação frigorífica entre unidades, ligação elétrica entre unidades, fixação e proteção mecânica da instalação com ocultação em canaleta acessível em zonas vistas. (material) | 1.000 | 27490.98 | 27490.98 |
| mt42sau900 | m | Cabo bus blindado de 2 fios, de 0,5 mm² de seção por fio (material) | 3.000 | 5.36 | 16.08 |
| mt35tpt010ke | m | Tubo rígido de PVC VD-F de 16 mm de diâmetro exterior e 1,3 mm de espessura. Resistência à compressão 1250 N, resistência ao impacto 6 joules, temperatura de trabalho -25°C até 90°C, classificação 4442, com o preço incrementado em 20% relativamente a acessórios e peças especiais. (material) | 3.000 | 11.90 | 35.70 |
| mt42www090 | Un | Kit de suportes para suspensão ao teto, formado por quatro barras roscadas de aço galvanizado, com as correspondentes buchas, porcas e arruelas. (material) | 1.000 | 147.33 | 147.33 |
| mt42www085 | Un | Kit de suportes de parede, formado por conjunto de esquadras de 50x45 cm e quatro amortecedores de borracha, com as correspondentes buchas, parafusos, porcas e arruelas. (material) | 1.000 | 126.57 | 126.57 |
| mo005 | h | Instalador de ar condicionado. (mão de obra) | 2.090 | 40.91 | 85.50 |
| mo104 | h | Ajudante de instalador de ar condicionado. (mão de obra) | 2.090 | 30.78 | 64.33 |
| % | % | Custos diretos complementares | 2 % | 27966.49 | 559.33 |
|  |  | Custos diretos |  |  | 28525.82 |
