# Recuperador de calor ar-ar. Instalação mural

- Propriedade do ficheiro: CYPE INGENIEROS, S.A.
- Formato: FIEBDC-3/2002
- Âmbito geográfico: Brasil
- Moeda: BRL
- Custos indiretos: 3.00 %
- Despesas gerais: 13.00 %
- Lucro: 6.00 %
- IVA: 17.00 %

## I Instalações

### IC Aquecimento, refrigeração, climatização e água quente

#### ICR Sistemas de condução de ar

**ICR120** Un Recuperador de calor ar-ar. Instalação mural.
Recuperador de calor ar-ar, modelo recoVAIR VAR 260/4 "VAILLANT", instalação mural, vazão de ar máximo 240 m³/h, pressão estática a vazão de ar máximo 180 Pa, pressão sonora a 1 m 48 dBA, eficiência de recuperação calorífica 87%, dimensões 885x595x631 mm, peso 41 kg, alimentação monofásica a 230 V, com certificação Passivhaus, permutador de fluxo cruzado, diâmetro interior dos dutos 180 mm, ventiladores de alta eficiência, filtros de ar (tipo G4 na saída e tipo F7 na entrada), bypass com servomotor para alteração de modo de operação de recuperação a free-cooling e comando integrado com ecrã para a gestão do funcionamento do sistema em função do nível de umidade medido internamente. Instalação mural.
Inclui: Marcação. Colocação e fixação. Ligação e verificação do seu correto funcionamento.
Critério de medição de projeto: Número de unidades previstas, segundo documentação gráfica de Projeto.
Critério de quantitativos de obra: Medir-se-á o número de unidades realmente executadas segundo especificações de Projeto.

| Código | Un | Descrição | Rendimento | Preço | Importância |
|---|---|---|---|---|---|
| mt42vai201e | Un | Recuperador de calor ar-ar, modelo recoVAIR VAR 260/4 "VAILLANT", instalação mural, vazão de ar máximo 240 m³/h, pressão estática a vazão de ar máximo 180 Pa, pressão sonora a 1 m 48 dBA, eficiência de recuperação calorífica 87%, dimensões 885x595x631 mm, peso 41 kg, alimentação monofásica a 230 V, com certificação Passivhaus, permutador de fluxo cruzado, diâmetro interior dos dutos 180 mm, ventiladores de alta eficiência, filtros de ar (tipo G4 na saída e tipo F7 na entrada), bypass com servomotor para alteração de modo de operação de recuperação a free-cooling e comando integrado com ecrã para a gestão do funcionamento do sistema em função do nível de umidade medido internamente. (material) | 1.000 | 19488.12 | 19488.12 |
| mo005 | h | Instalador de ar condicionado. (mão de obra) | 0.627 | 40.91 | 25.65 |
| mo104 | h | Ajudante de instalador de ar condicionado. (mão de obra) | 0.627 | 30.78 | 19.30 |
| % | % | Custos diretos complementares | 2 % | 19533.07 | 390.66 |
|  |  | Custos diretos |  |  | 19923.73 |
