# Vaso de expansão para circuito de aquecimento

- Propriedade do ficheiro: CYPE INGENIEROS, S.A.
- Formato: FIEBDC-3/2002
- Âmbito geográfico: Brasil
- Moeda: BRL
- Custos indiretos: 3.00 %
- Despesas gerais: 13.00 %
- Lucro: 6.00 %
- IVA: 17.00 %

## I Instalações

### IC Aquecimento, refrigeração, climatização e água quente

#### ICS Sistemas de condução de água

**ICS040** Un Vaso de expansão para circuito de aquecimento.
Vaso de expansão, capacidade 100 l, de solo, pressão máxima de trabalho 10 bar, "VAILLANT", especial para aplicações de energia solar térmica. Inclusive manômetro e elementos de montagem e ligação necessários para o seu correto funcionamento.
Inclui: Marcação. Colocação. Ligação à rede de distribuição. Verificação do seu correto funcionamento.
Critério de medição de projeto: Número de unidades previstas, segundo documentação gráfica de Projeto.
Critério de quantitativos de obra: Medir-se-á o número de unidades realmente executadas segundo especificações de Projeto.

| Código | Un | Descrição | Rendimento | Preço | Importância |
|---|---|---|---|---|---|
| mt38vai564f | Un | Vaso de expansão, capacidade 100 l, de solo, pressão máxima de trabalho 10 bar, "VAILLANT", especial para aplicações de energia solar térmica. (material) | 1.000 | 3951.20 | 3951.20 |
| mt42www040 | Un | Manômetro com banho de glicerina e diâmetro de esfera de 100 mm, com tomada vertical, para montagem roscado de 1/2", escala de pressão de 0 a 5 bar. (material) | 1.000 | 289.91 | 289.91 |
| mo004 | h | Montador de instalações de calefação. (mão de obra) | 1.097 | 40.91 | 44.88 |
| mo103 | h | Ajudante de montador de instalações de calefação. (mão de obra) | 1.097 | 30.78 | 33.77 |
| % | % | Custos diretos complementares | 2 % | 4319.76 | 86.40 |
|  |  | Custos diretos |  |  | 4406.16 |
