# Vaso de expansão para circuito de aquecimento

- Propriedade do ficheiro: CYPE INGENIEROS, S.A.
- Formato: FIEBDC-3/2002
- Âmbito geográfico: Brasil
- Moeda: BRL
- Custos indiretos: 3.00 %
- Despesas gerais: 13.00 %
- Lucro: 6.00 %
- IVA: 17.00 %

## I Instalações

### IC Aquecimento, refrigeração, climatização e água quente

#### ICS Sistemas de condução de água

**ICS040** Un Vaso de expansão para circuito de aquecimento.
Vaso de expansão, capacidade 700 l, de 2085 mm de altura e 700 mm de diâmetro, com rosca de 1 1/2" de diâmetro e 10 bar de pressão. Inclusive manômetro e elementos de montagem e ligação necessários para o seu correto funcionamento.
Inclui: Marcação. Colocação. Ligação à rede de distribuição. Verificação do seu correto funcionamento.
Critério de medição de projeto: Número de unidades previstas, segundo documentação gráfica de Projeto.
Critério de quantitativos de obra: Medir-se-á o número de unidades realmente executadas segundo especificações de Projeto.

| Código | Un | Descrição | Rendimento | Preço | Importância |
|---|---|---|---|---|---|
| mt38vex010x | Un | Vaso de expansão, capacidade 700 l, de 2085 mm de altura e 700 mm de diâmetro, com rosca de 1 1/2" de diâmetro e 10 bar de pressão. (material) | 1.000 | 8457.84 | 8457.84 |
| mt42www040 | Un | Manômetro com banho de glicerina e diâmetro de esfera de 100 mm, com tomada vertical, para montagem roscado de 1/2", escala de pressão de 0 a 5 bar. (material) | 1.000 | 289.91 | 289.91 |
| mo004 | h | Montador de instalações de calefação. (mão de obra) | 1.411 | 40.91 | 57.72 |
| mo103 | h | Ajudante de montador de instalações de calefação. (mão de obra) | 1.411 | 30.78 | 43.43 |
| % | % | Custos diretos complementares | 2 % | 8848.90 | 176.98 |
|  |  | Custos diretos |  |  | 9025.88 |
