# Reservatório para aquecimento e climatização

- Propriedade do ficheiro: CYPE INGENIEROS, S.A.
- Formato: FIEBDC-3/2002
- Âmbito geográfico: Brasil
- Moeda: BRL
- Custos indiretos: 3.00 %
- Despesas gerais: 13.00 %
- Lucro: 6.00 %
- IVA: 17.00 %

## I Instalações

### IC Aquecimento, refrigeração, climatização e água quente

#### ICS Sistemas de condução de água

**ICS065** Un Reservatório para aquecimento e climatização.
Reservatório de inércia, 2500 l, modelo uniSTOR VI 2500 "VAILLANT", de solo, altura 2035 mm, diâmetro 1660 mm, isolamento de espuma rígida de poliuretano injetado em molde, livre de CFC, de 80 mm de espessura, boca lateral DN 400 e proteção catódica. Inclusive registros, elementos de montagem e acessórios necessários para o seu correto funcionamento.
Inclui: Marcação. Colocação. Ligação. Verificação do seu correto funcionamento.
Critério de medição de projeto: Número de unidades previstas, segundo documentação gráfica de Projeto.
Critério de quantitativos de obra: Medir-se-á o número de unidades realmente executadas segundo especificações de Projeto.

| Código | Un | Descrição | Rendimento | Preço | Importância |
|---|---|---|---|---|---|
| mt38vai110e | Un | Reservatório de inércia, 2500 l, modelo uniSTOR VI 2500 "VAILLANT", de solo, altura 2035 mm, diâmetro 1660 mm, isolamento de espuma rígida de poliuretano injetado em molde, livre de CFC, de 80 mm de espessura, boca lateral DN 400 e proteção catódica. (material) | 1.000 | 37938.22 | 37938.22 |
| mt37sve010e | Un | Registro de esfera de latão niquelado para enroscar de 1 1/4". (material) | 2.000 | 50.10 | 100.20 |
| mt38www010 | Un | Material auxiliar para instalações de aquecimento. (material) | 1.000 | 11.25 | 11.25 |
| mo004 | h | Montador de instalações de calefação. (mão de obra) | 2.404 | 40.91 | 98.35 |
| mo103 | h | Ajudante de montador de instalações de calefação. (mão de obra) | 2.404 | 30.78 | 74.00 |
| % | % | Custos diretos complementares | 2 % | 38222.02 | 764.44 |
|  |  | Custos diretos |  |  | 38986.46 |
