# Reservatório para aquecimento e climatização

- Propriedade do ficheiro: CYPE INGENIEROS, S.A.
- Formato: FIEBDC-3/2002
- Âmbito geográfico: Brasil
- Moeda: BRL
- Custos indiretos: 3.00 %
- Despesas gerais: 13.00 %
- Lucro: 6.00 %
- IVA: 17.00 %

## I Instalações

### IC Aquecimento, refrigeração, climatização e água quente

#### ICS Sistemas de condução de água

**ICS065** Un Reservatório para aquecimento e climatização.
Reservatório de inércia, 4000 l, modelo uniSTOR VI 4000 "VAILLANT", de solo, altura 2345 mm, diâmetro 1910 mm, isolamento de espuma rígida de poliuretano injetado em molde, livre de CFC, de 80 mm de espessura, boca lateral DN 400 e proteção catódica, forro acolchoado, para utilização interior. Inclusive registros, elementos de montagem e acessórios necessários para o seu correto funcionamento.
Inclui: Marcação. Colocação. Ligação. Verificação do seu correto funcionamento.
Critério de medição de projeto: Número de unidades previstas, segundo documentação gráfica de Projeto.
Critério de quantitativos de obra: Medir-se-á o número de unidades realmente executadas segundo especificações de Projeto.

| Código | Un | Descrição | Rendimento | Preço | Importância |
|---|---|---|---|---|---|
| mt38vai110g | Un | Reservatório de inércia, 4000 l, modelo uniSTOR VI 4000 "VAILLANT", de solo, altura 2345 mm, diâmetro 1910 mm, isolamento de espuma rígida de poliuretano injetado em molde, livre de CFC, de 80 mm de espessura, boca lateral DN 400 e proteção catódica. (material) | 1.000 | 49925.76 | 49925.76 |
| mt38vai530f | Un | Forro acolchoado, para utilização interior, "VAILLANT", para reservatório uniSTOR de 4000 litros. (material) | 1.000 | 5960.29 | 5960.29 |
| mt37sve010e | Un | Registro de esfera de latão niquelado para enroscar de 1 1/4". (material) | 2.000 | 50.10 | 100.20 |
| mt38www010 | Un | Material auxiliar para instalações de aquecimento. (material) | 1.000 | 11.25 | 11.25 |
| mo004 | h | Montador de instalações de calefação. (mão de obra) | 2.874 | 40.91 | 117.58 |
| mo103 | h | Ajudante de montador de instalações de calefação. (mão de obra) | 2.874 | 30.78 | 88.46 |
| % | % | Custos diretos complementares | 2 % | 56203.54 | 1124.07 |
|  |  | Custos diretos |  |  | 57327.61 |
