# Unidade água-água, bomba de calor geotérmica, para aquecimento e refrigeração

- Propriedade do ficheiro: CYPE INGENIEROS, S.A.
- Formato: FIEBDC-3/2002
- Âmbito geográfico: Brasil
- Moeda: BRL
- Custos indiretos: 3.00 %
- Despesas gerais: 13.00 %
- Lucro: 6.00 %
- IVA: 17.00 %

## I Instalações

### IC Aquecimento, refrigeração, climatização e água quente

#### ICV Unidades centrais para aquecimento, refrigeração, climatização e água quente

**ICV210** Un Unidade água-água, bomba de calor geotérmica, para aquecimento e refrigeração.
Bomba de calor reversível geotérmica, água-água, modelo flexoTHERM exclusive 5 "VAILLANT", classe de eficiência energética A++, potência calorífica nominal 5,8 kW, COP 4,9, potência frigorífica nominal 7,1 kW, EER 6,3, pressão sonora 36 dBA, dimensões 1183x595x600 mm, peso 145 kg, alimentação monofásica a 230 V, com temperatura de impulsão até 65°C, circuito refrigerante com injeção de vapor EVI de alto rendimento, válvula de 4 vias para inversão de ciclo, permutadores de placas de aço inoxidável de alta capacidade com injeção de líquido, refrigerante R-410A, aquecimento elétrico adicional de potência configurável até 9 kW, sistema de controle sensoCOMFORT VRC 720f, com controle da temperatura com sonda exterior, display digital, sem fios, programação diária e semanal, para controle de vários circuitos de aquecimento com módulos e termostatos adicionais, e módulo de conectividade myVaillant para controle desde smartphone ou tablet através da App myVaillant para IOS (iPhone e iPad) e Android, kit hidráulico para instalação de bomba de calor flexoTHERM, armário de enchimento para circuito primário geotérmico, bidão de solução água-glicol (glicol 30%, água 70%), módulo, modelo VR 70, módulo, modelo VR 70. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42vai050a | Un | Bomba de calor reversível geotérmica, água-água, modelo flexoTHERM exclusive 5 "VAILLANT", classe de eficiência energética A++, potência calorífica nominal 5,8 kW, COP 4,9, potência frigorífica nominal 7,1 kW, EER 6,3, pressão sonora 36 dBA, dimensões 1183x595x600 mm, peso 145 kg, alimentação monofásica a 230 V, com temperatura de impulsão até 65°C, circuito refrigerante com injeção de vapor EVI de alto rendimento, válvula de 4 vias para inversão de ciclo, permutadores de placas de aço inoxidável de alta capacidade com injeção de líquido, refrigerante R-410A, aquecimento elétrico adicional de potência configurável até 9 kW, sistema de controle sensoCOMFORT VRC 720f, com controle da temperatura com sonda exterior, display digital, sem fios, programação diária e semanal, para controle de vários circuitos de aquecimento com módulos e termostatos adicionais, e módulo de conectividade myVaillant para controle desde smartphone ou tablet através da App myVaillant para IOS (iPhone e iPad) e Android. (material) | 1.000 | 74436.60 | 74436.60 |
| mt38vai611a | Un | Módulo, modelo VR 70 "VAILLANT", para o controle de 2 circuitos adicionais de aquecimento, com comunicação com protocolo Ebus e 2 sondas de temperatura VR 10. (material) | 1.000 | 1741.20 | 1741.20 |
| mt42vai501a | Un | Kit hidráulico para instalação de bomba de calor flexoTHERM, "VAILLANT". (material) | 1.000 | 8773.00 | 8773.00 |
| mt42vai510a | Un | Armário de enchimento para circuito primário geotérmico, "VAILLANT". (material) | 1.000 | 5290.59 | 5290.59 |
| mt42vai512a | Un | Bidão de solução água-glicol (glicol 30%, água 70%), "VAILLANT", para temperaturas até -16°C. (material) | 1.000 | 1171.97 | 1171.97 |
| mt37www060f | Un | Filtro de retenção de resíduos de latão, com peneiro de aço inoxidável com perfurações de 0,5 mm de diâmetro, com rosca de 1 1/4", para uma pressão máxima de funcionamento de 16 bar e uma temperatura máxima de 110°C. (material) | 1.000 | 55.74 | 55.74 |
| mt37www050e | Un | União anti-vibração, de borracha, com rosca de 1 1/4", para uma pressão máxima de funcionamento de 10 bar. (material) | 4.000 | 110.97 | 443.88 |
| mt42www050 | Un | Termômetro bimetálico, diâmetro de esfera de 100 mm, com tomada vertical, com bainha de 1/2", escala de temperatura de 0 a 120°C. (material) | 1.000 | 366.33 | 366.33 |
| mt37sve010e | Un | Registro de esfera de latão niquelado para enroscar de 1 1/4". (material) | 4.000 | 50.10 | 200.40 |
| mo005 | h | Instalador de ar condicionado. (mão de obra) | 6.897 | 40.91 | 282.16 |
| mo104 | h | Ajudante de instalador de ar condicionado. (mão de obra) | 6.897 | 30.78 | 212.29 |
| % | % | Custos diretos complementares | 2 % | 92974.16 | 1859.48 |
|  |  | Custos diretos |  |  | 94833.64 |
