# Controle centralizado para sistema solar térmico

- Propriedade do ficheiro: CYPE INGENIEROS, S.A.
- Formato: FIEBDC-3/2002
- Âmbito geográfico: Brasil
- Moeda: BRL
- Custos indiretos: 3.00 %
- Despesas gerais: 13.00 %
- Lucro: 6.00 %
- IVA: 17.00 %

## I Instalações

### IC Aquecimento, refrigeração, climatização e água quente

#### ICX Dispositivos de controle centralizado

**ICX025** Un Controle centralizado para sistema solar térmico.
Controlador solar por diferencial de temperatura, modelo auroMATIC 570 "VAILLANT", com ecrã a cores, para o controle de um máximo de dois sistemas de captadores solares térmicos ou um sistema de captadores solares térmicos e um segundo reservatório de água quente ou o aquecimento de uma piscina, com medição da energia solar produzida e cálculo das emissões de CO2 evitadas. Totalmente montado, ligado e testado.
Inclui: Marcação. Colocação e fixação dos elementos. Ligação com a rede elétrica.
Critério de medição de projeto: Número de unidades previstas, segundo documentação gráfica de Projeto.
Critério de quantitativos de obra: Medir-se-á o número de unidades realmente executadas segundo especificações de Projeto.

| Código | Un | Descrição | Rendimento | Preço | Importância |
|---|---|---|---|---|---|
| mt38vai568a | Un | Controlador solar por diferencial de temperatura, modelo auroMATIC 570 "VAILLANT", com ecrã a cores, para o controle de um máximo de dois sistemas de captadores solares térmicos ou um sistema de captadores solares térmicos e um segundo reservatório de água quente ou o aquecimento de uma piscina, com medição da energia solar produzida e cálculo das emissões de CO2 evitadas. (material) | 1.000 | 2645.30 | 2645.30 |
| mo005 | h | Instalador de ar condicionado. (mão de obra) | 10.450 | 40.91 | 427.51 |
| mo104 | h | Ajudante de instalador de ar condicionado. (mão de obra) | 10.450 | 30.78 | 321.65 |
| % | % | Custos diretos complementares | 2 % | 3394.46 | 67.89 |
|  |  | Custos diretos |  |  | 3462.35 |
