# Aquecedor de passagem a gás, convencional

- Propriedade do ficheiro: CYPE Ingenieros S.A.
- Formato: FIEBDC-3/2016
- Programa: Gerador de preços para construção civil. CYPE Ingenieros, S.A.
- Data: 17/06/2024
- Âmbito geográfico: Brasil
- Moeda: BRL
- Custos indiretos: 3 %
- Despesas gerais: 13 %
- Lucro: 6 %
- IVA: 17 %

## I Instalações

### IC Aquecimento, refrigeração, climatização e água quente

#### ICA Água quente

**ICA030** Un Aquecedor de passagem a gás, convencional.
Aquecedor de passagem a gás N, modelo turboMAG pro 125/1 3R H "VAILLANT", de 627x348x240 mm, com câmara de combustão estanque, baixa emissão de NOx, controle termostático da temperatura, acendimento eletrônico à rede elétrica, sem chama piloto, e controle de chama por ionização, 12 l/min, potência útil 21,9 kW, eficiência energética classe A, perfil de consumo L, termostato de segurança, ecrã tátil, permutador de calor e câmara de combustão protegidos com Supral contra a corrosão, com kit de evacuação horizontal de fumos. Inclusive suporte e ancoragens de fixação a paramento vertical, registro de esfera, tubos de ligação flexíveis. Totalmente montado, ligado e testado.
Inclui: Marcação do aparelho. Fixação em paramento com elementos de ancoragem. Colocação do aparelho e acessórios. Ligação com a rede de abastecimento de água. Ligação à rede elétrica e de terra. Colocação do duto de evacuação dos produtos da combustão e os acessórios de ventilação. Colocação em funcionamento.
Critério de medição de projeto: Número de unidades previstas, segundo documentação gráfica de Projeto.
Critério de quantitativos de obra: Medir-se-á o número de unidades realmente executadas segundo especificações de Projeto.

| Código | Un | Descrição | Rendimento | Preço | Importância |
|---|---|---|---|---|---|
| mt38vai252a | Un | Aquecedor de passagem a gás N, modelo turboMAG pro 125/1 3R H "VAILLANT", de 627x348x240 mm, com câmara de combustão estanque, baixa emissão de NOx, controle termostático da temperatura, acendimento eletrônico à rede elétrica, sem chama piloto, e controle de chama por ionização, 12 l/min, potência útil 21,9 kW, eficiência energética classe A, perfil de consumo L, termostato de segurança, ecrã tátil, permutador de calor e câmara de combustão protegidos com Supral contra a corrosão, com kit de evacuação horizontal de fumos. (material) | 1 | 5290.59 | 5290.590 |
| mt38www011 | Un | Material auxiliar para instalações de água quente (material) | 1 | 9.71 | 9.710 |
| mo004 | h | Montador de instalações de calefação. (mão de obra) | 2.264 | 40.91 | 92.620 |
| mo103 | h | Ajudante de montador de instalações de calefação. (mão de obra) | 2.264 | 30.78 | 69.686 |
| % | % | Custos diretos complementares | 2 % | 5462.606 | 109.252 |
|  |  | Custos diretos |  |  | 5571.858 |
