# Unidade ar-água, bomba de calor aerotérmica, para produção de água quente

- Propriedade do ficheiro: CYPE Ingenieros S.A.
- Formato: FIEBDC-3/2016
- Programa: Gerador de preços para construção civil. CYPE Ingenieros, S.A.
- Data: 17/06/2024
- Âmbito geográfico: Brasil
- Moeda: BRL
- Custos indiretos: 3 %
- Despesas gerais: 13 %
- Lucro: 6 %
- IVA: 17 %

## I Instalações

### IC Aquecimento, refrigeração, climatização e água quente

#### ICA Água quente

**ICA050** Un Unidade ar-água, bomba de calor aerotérmica, para produção de água quente.
Bomba de calor aerotérmica, ar-água, para produção de água quente, modelo aroSTOR VWL B 150/5 "VAILLANT", para gás R-290, mural, com reservatório de água quente de aço vitrificado de 150 litros, alimentação monofásica a 230 V, potência calorífica máxima 1,6 kW, classe de eficiência energética A+, perfil de consumo M, dimensões 525x543x1658 mm, potência sonora 45 dBA, resistência elétrica de apoio de 1,2 W, ânodo de magnésio, isolamento térmico de poliuretano injetado de 50 mm de espessura, ligações de ventilação, função anti-legionela, proteção anti-gelo, tripé para colocação no piso. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42vai010b | Un | Bomba de calor aerotérmica, ar-água, para produção de água quente, modelo aroSTOR VWL B 150/5 "VAILLANT", para gás R-290, mural, com reservatório de água quente de aço vitrificado de 150 litros, alimentação monofásica a 230 V, potência calorífica máxima 1,6 kW, classe de eficiência energética A+, perfil de consumo M, dimensões 525x543x1658 mm, potência sonora 45 dBA, resistência elétrica de apoio de 1,2 W, ânodo de magnésio, isolamento térmico de poliuretano injetado de 50 mm de espessura, ligações de ventilação, função anti-legionela, proteção anti-gelo. (material) | 1 | 17914.34 | 17914.340 |
| mt37sve010c | Un | Registro de esfera de latão niquelado para enroscar de 3/4". (material) | 2 | 21.81 | 43.620 |
| mt42vai014a | Un | Tripé para colocação no piso, "VAILLANT", para unidade ar-água bomba de calor para produção de água quente (material) | 1 | 535.76 | 535.760 |
| % | % | Custos diretos complementares | 2 % | 18493.720 | 369.874 |
|  |  | Custos diretos |  |  | 18863.594 |

## Recursos

**mt37sve010c** Un Registro de esfera de latão niquelado para enroscar de 3/4"
Dados técnicos: Custo energético 720.409 MJ; Emissão de CO2 48.441 kg
Resíduos:
- embalagem: re150101 Embalagens de papel e cartão. (componente de resíduo); rendimento 0.072 kg; Código LER 15 01 01; Massa do elemento 1 kg; Volume 0.001333 m3
