# Sistema de captação solar térmica para instalação individual, integrado em cobertura inclinada

- Propriedade do ficheiro: CYPE Ingenieros S.A.
- Formato: FIEBDC-3/2016
- Programa: Gerador de preços para construção civil. CYPE Ingenieros, S.A.
- Data: 17/06/2024
- Âmbito geográfico: Brasil
- Moeda: BRL
- Custos indiretos: 3 %
- Despesas gerais: 13 %
- Lucro: 6 %
- IVA: 17 %

## I Instalações

### IC Aquecimento, refrigeração, climatização e água quente

#### ICB Captação solar

**ICB007** Un Sistema de captação solar térmica para instalação individual, integrado em cobertura inclinada.
Coletor solar térmico completo, dividido, modelo auroSTEP plus 1.150 MIP-V "VAILLANT", para colocação sobre colocação integrada em telhado, formado por um painel VFK 145 V, em posição vertical, de 2033x1233x80 mm, superfície útil 2,35 m², rendimento óptico 0,8, coeficiente de perdas primário 2,41 W/m²K e coeficiente de perdas secundário 0,049 W/m²K², marco de alumínio, absorvedor com tratamento seletivo, cobertura protectora com vidro de segurança de 3,2 mm de espessura, reservatório com permutador de água quente de aço vitrificado VIH S1 150/4 B, eficiência energética classe B, de 150 l, 600 mm de diâmetro, 1065 mm de altura, com bomba de circulação, vaso de expansão de 18 l, central solar e ânodo de magnésio, tubulações e suportes para colocação em telhado, kit de tubulações flexíveis para ligação de coletor solar térmico a reservatório com permutador de água quente, de 10 m de comprimento, bomba de circulação solar, resistência elétrica de 2,4 kW, jogo de nípeis curvos para a união das tubulações ao coletor solar térmico, jogo de nípeis retos para a união das tubulações ao reservatório com permutador de água quente, bidão de 10 l de fluido anticongelante. Inclusive liquido de enchimento para coletor solar térmico. Totalmente montado, ligado e testado.
Inclui: Marcação do conjunto. Colocação da estrutura suporte. Colocação e fixação dos painéis sobre a estrutura suporte. Colocação do sistema de acumulação solar. Ligação com a rede de abastecimento de água. Enchimento do circuito.
Critério de medição de projeto: Número de unidades previstas, segundo documentação gráfica de Projeto.
Critério de quantitativos de obra: Medir-se-á o número de unidades realmente executadas segundo especificações de Projeto.

| Código | Un | Descrição | Rendimento | Preço | Importância |
|---|---|---|---|---|---|
| mt38vai210i | Un | Coletor solar térmico completo, dividido, modelo auroSTEP plus 1.150 MIP-V "VAILLANT", para colocação sobre colocação integrada em telhado, formado por um painel VFK 145 V, em posição vertical, de 2033x1233x80 mm, superfície útil 2,35 m², rendimento óptico 0,8, coeficiente de perdas primário 2,41 W/m²K e coeficiente de perdas secundário 0,049 W/m²K², marco de alumínio, absorvedor com tratamento seletivo, cobertura protectora com vidro de segurança de 3,2 mm de espessura, reservatório com permutador de água quente de aço vitrificado VIH S1 150/4 B, eficiência energética classe B, de 150 l, 600 mm de diâmetro, 1065 mm de altura, com bomba de circulação, vaso de expansão de 18 l, central solar e ânodo de magnésio, tubulações e suportes para colocação em telhado. (material) | 1 | 22903.57 | 22903.570 |
| mt38vai538a | Un | Bidão de 10 l de fluido anticongelante, "VAILLANT". (material) | 2 | 401.82 | 803.640 |
| mt38vai542a | Un | Resistência elétrica de 2,4 kW, "VAILLANT". (material) | 1 | 3381.96 | 3381.960 |
| mt38vai540a | Un | Kit de tubulações flexíveis para ligação de coletor solar térmico a reservatório com permutador de água quente, de 10 m de comprimento, "VAILLANT". (material) | 1 | 2042.57 | 2042.570 |
| mt38vai541a | Un | Bomba de circulação solar, "VAILLANT". (material) | 1 | 1841.66 | 1841.660 |
| mt38vai544a | Un | Jogo de nípeis curvos para a união das tubulações ao coletor solar térmico, "VAILLANT", de 10 mm de diâmetro. (material) | 1 | 200.9 | 200.900 |
| mt38vai545a | Un | Jogo de nípeis retos para a união das tubulações ao reservatório com permutador de água quente, "VAILLANT", de 10 mm de diâmetro. (material) | 1 | 200.9 | 200.900 |
| mo009 | h | Instalador de coletores solares. (mão de obra) | 3.135 | 40.91 | 128.253 |
| mo108 | h | Ajudante de instalador de coletores solares. (mão de obra) | 3.135 | 30.78 | 96.495 |
| % | % | Custos diretos complementares | 2 % | 31599.948 | 631.999 |
|  |  | Custos diretos |  |  | 32231.947 |

## Recursos

**mt38vai210i** Un Coletor solar térmico completo
Dados técnicos: Custo energético 3969.768 MJ; Emissão de CO2 205.725 kg
Resíduos:
- embalagem: re150101 Embalagens de papel e cartão. (componente de resíduo); rendimento 2.902 kg; Código LER 15 01 01; Massa do elemento 1 kg; Volume 0.001333 m3
