# Fan-coil de teto, sistema de dois tubos, com distribuição por dutos

- Propriedade do ficheiro: CYPE Ingenieros S.A.
- Formato: FIEBDC-3/2016
- Programa: Gerador de preços para construção civil. CYPE Ingenieros, S.A.
- Data: 17/06/2024
- Âmbito geográfico: Brasil
- Moeda: BRL
- Custos indiretos: 3 %
- Despesas gerais: 13 %
- Lucro: 6 %
- IVA: 17 %

## I Instalações

### IC Aquecimento, refrigeração, climatização e água quente

#### ICF Unidades não autônomas de climatização

**ICF010** Un Fan-coil de teto, sistema de dois tubos, com distribuição por dutos.
Fan-coil horizontal, com distribuição por duto retangular, modelo aroVAIR VA 1-020 DN "VAILLANT", de 3 velocidades, potência frigorífica a velocidade máxima/média/mínima: 2,35/1,72/1,32 kW (temperatura de bulbo úmido de ar interior 19°C, temperatura de entrada da água 7°C, salto térmico 5°C), perda de carga da água em refrigeração 13,6 kPa, potência calorífica a velocidade máxima/média/mínima: 2,68/1,99/1,42 kW (temperatura de bulbo seco de ar interior 20°C, temperatura de entrada da água 50°C), perda de carga da água em aquecimento 12,6 kPa, vazão de água 0,43 m³/h, pressão estática mínima/média/máxima: 12/30/50 Pa, vazão de ar a velocidade máxima/média/mínima: 411/273/205 m³/h, pressão sonora a velocidade máxima/média/mínima: 43,7/34,2/25,4 dBA, dimensões 741x241x522 mm, peso 16,7 kg, com válvula de 3 vias e acionador, válvula de 3 vias, modelo VA 2-3VW D, comando à distância digital Honeywell. Inclusive elementos para suspensão ao teto. Totalmente montado, ligado e colocado em funcionamento pela empresa instaladora para a verificação do seu correto funcionamento.
Inclui: Implantação da unidade. Colocação e fixação da unidade. Ligação com as redes de abastecimento de água, elétrica, de coleta de condensados, e de dutos. Colocação em funcionamento.
Critério de medição de projeto: Número de unidades previstas, segundo documentação gráfica de Projeto.
Critério de quantitativos de obra: Medir-se-á o número de unidades realmente executadas segundo especificações de Projeto.

| Código | Un | Descrição | Rendimento | Preço | Importância |
|---|---|---|---|---|---|
| mt42vai103a | Un | Fan-coil horizontal, com distribuição por duto retangular, modelo aroVAIR VA 1-020 DN "VAILLANT", de 3 velocidades, potência frigorífica a velocidade máxima/média/mínima: 2,35/1,72/1,32 kW (temperatura de bulbo úmido de ar interior 19°C, temperatura de entrada da água 7°C, salto térmico 5°C), perda de carga da água em refrigeração 13,6 kPa, potência calorífica a velocidade máxima/média/mínima: 2,68/1,99/1,42 kW (temperatura de bulbo seco de ar interior 20°C, temperatura de entrada da água 50°C), perda de carga da água em aquecimento 12,6 kPa, vazão de água 0,43 m³/h, pressão estática mínima/média/máxima: 12/30/50 Pa, vazão de ar a velocidade máxima/média/mínima: 411/273/205 m³/h, pressão sonora a velocidade máxima/média/mínima: 43,7/34,2/25,4 dBA, dimensões 741x241x522 mm, peso 16,7 kg, com válvula de 3 vias e acionador. (material) | 1 | 2913.17 | 2913.170 |
| mt42vai107a | Un | Válvula de 3 vias, modelo VA 2-3VW D "VAILLANT", com acionador e tubos de ligação, para fan-coil DN. (material) | 1 | 1473.33 | 1473.330 |
| mt42vai104a | Un | Comando à distância digital Honeywell, "VAILLANT", para instalação superficial em parede, com ajuste de temperatura, modo de funcionamento (apagado/frio/calor) e velocidade do ventilador (baixa/média/alta). (material) | 1 | 870.61 | 870.610 |
| mt37sve010c | Un | Registro de esfera de latão niquelado para enroscar de 3/4". (material) | 2 | 21.81 | 43.620 |
| mt35tpt010ke | m | Tubo rígido de PVC VD-F de 16 mm de diâmetro exterior e 1,3 mm de espessura. Resistência à compressão 1250 N, resistência ao impacto 6 joules, temperatura de trabalho -25°C até 90°C, classificação 4442, com o preço incrementado em 20% relativamente a acessórios e peças especiais. (material) | 5 | 11.9 | 59.500 |
| mt42vai900 | m | Cabo bus blindado de 2 fios, de 0,5 mm² de seção por fio (material) | 5 | 5.36 | 26.800 |
| mt42www090 | Un | Kit de suportes para suspensão ao teto, formado por quatro barras roscadas de aço galvanizado, com as correspondentes buchas, porcas e arruelas. (material) | 1 | 147.33 | 147.330 |
| mo005 | h | Instalador de ar condicionado. (mão de obra) | 3.658 | 40.91 | 149.649 |
| mo104 | h | Ajudante de instalador de ar condicionado. (mão de obra) | 3.658 | 30.78 | 112.593 |
| % | % | Custos diretos complementares | 2 % | 5796.602 | 115.932 |
|  |  | Custos diretos |  |  | 5912.534 |

Resíduos:
- colocação: mt35tpt010ke; fator de resíduo 0.0275
- colocação: mt42vai900 Cabo bus blindado de 2 fios, de 0,5 mm² de seção por fio; fator de resíduo 0.0165111

## Recursos

**mt37sve010c** Un Registro de esfera de latão niquelado para enroscar de 3/4"
Dados técnicos: Custo energético 720.409 MJ; Emissão de CO2 48.441 kg
Resíduos:
- embalagem: re150101 Embalagens de papel e cartão. (componente de resíduo); rendimento 0.072 kg; Código LER 15 01 01; Massa do elemento 1 kg; Volume 0.001333 m3

**mt35tpt010ke** m Tubo rígido de PVC VD-F de 16 mm de diâmetro exterior e 1,3 mm de espessura. Resistência à compressão 1250 N
Dados técnicos: Custo energético 7.750 MJ; Emissão de CO2 0.385 kg; Código LER 17 02 03; Massa do elemento 0.08 kg; Volume 0.000133 m3

**mt42vai900** m Cabo bus blindado de 2 fios, de 0,5 mm² de seção por fio
Dados técnicos: Custo energético 1.694 MJ; Emissão de CO2 0.087 kg; Código LER 17 04 11; Massa do elemento 0.045 kg; Volume 0.00003 m3
Resíduos:
- embalagem: re150101 Embalagens de papel e cartão; rendimento 0.065 kg
