# Fan-coil vertical de piso, sistema de dois tubos

- Propriedade do ficheiro: CYPE Ingenieros S.A.
- Formato: FIEBDC-3/2016
- Programa: Gerador de preços para construção civil. CYPE Ingenieros, S.A.
- Data: 17/06/2024
- Âmbito geográfico: Brasil
- Moeda: BRL
- Custos indiretos: 3 %
- Despesas gerais: 13 %
- Lucro: 6 %
- IVA: 17 %

## I Instalações

### IC Aquecimento, refrigeração, climatização e água quente

#### ICF Unidades não autônomas de climatização

**ICF040** Un Fan-coil vertical de piso, sistema de dois tubos.
Fan-coil vertical de solo com envolvente, modelo aroVAIR VA 2-015 CN "VAILLANT", de 3 velocidades, potência frigorífica a velocidade máxima/média/mínima: 1,5/1,06/0,92 kW, potência frigorífica sensível a velocidade máxima 1,14 kW (temperatura de bulbo úmido de ar interior 19°C, temperatura de entrada da água 7°C, salto térmico 5°C), perda de carga da água em refrigeração 7,63 kPa, potência calorífica a velocidade máxima/média/mínima: 1,57/1,07/0,92 kW (temperatura de bulbo seco de ar interior 20°C, temperatura de entrada da água 50°C), perda de carga da água em aquecimento 7,63 kPa, vazão de água 0,28 m³/h, vazão de ar a velocidade máxima/média/mínima: 255/170/150 m³/h, pressão sonora a velocidade máxima/média/mínima: 47/37/34 dBA, dimensões 790x495x200 mm, peso 18 kg, controle integrado no fan-coil modelo VA 2-WC C, pés de apoio, válvula de 3 vias, modelo VA 2-3VW C. Totalmente montado, ligado e colocado em funcionamento pela empresa instaladora para a verificação do seu correto funcionamento.
Inclui: Implantação da unidade. Colocação e fixação da unidade. Ligação com as redes de abastecimento de água, elétrica e de coleta de condensados. Colocação em funcionamento.
Critério de medição de projeto: Número de unidades previstas, segundo documentação gráfica de Projeto.
Critério de quantitativos de obra: Medir-se-á o número de unidades realmente executadas segundo especificações de Projeto.

| Código | Un | Descrição | Rendimento | Preço | Importância |
|---|---|---|---|---|---|
| mt42vai108d | Un | Fan-coil vertical de solo com envolvente, modelo aroVAIR VA 2-015 CN "VAILLANT", de 3 velocidades, potência frigorífica a velocidade máxima/média/mínima: 1,5/1,06/0,92 kW, potência frigorífica sensível a velocidade máxima 1,14 kW (temperatura de bulbo úmido de ar interior 19°C, temperatura de entrada da água 7°C, salto térmico 5°C), perda de carga da água em refrigeração 7,63 kPa, potência calorífica a velocidade máxima/média/mínima: 1,57/1,07/0,92 kW (temperatura de bulbo seco de ar interior 20°C, temperatura de entrada da água 50°C), perda de carga da água em aquecimento 7,63 kPa, vazão de água 0,28 m³/h, vazão de ar a velocidade máxima/média/mínima: 255/170/150 m³/h, pressão sonora a velocidade máxima/média/mínima: 47/37/34 dBA, dimensões 790x495x200 mm, peso 18 kg. (material) | 1 | 3114.09 | 3114.090 |
| mt42vai105a | Un | Válvula de 3 vias, modelo VA 2-3VW C "VAILLANT", com acionador e tubos de ligação, para fan-coil CN. (material) | 1 | 1640.76 | 1640.760 |
| mt42vai121a | Un | Pés de apoio "VAILLANT", para fan-coil vertical de solo. (material) | 1 | 267.88 | 267.880 |
| mt42vai120a | Un | Controle para integrar no fan-coil vertical de solo, modelo VA 2-WC C "VAILLANT". (material) | 1 | 535.76 | 535.760 |
| mt37sve010c | Un | Registro de esfera de latão niquelado para enroscar de 3/4". (material) | 2 | 21.81 | 43.620 |
| mo005 | h | Instalador de ar condicionado. (mão de obra) | 3.227 | 40.91 | 132.017 |
| mo104 | h | Ajudante de instalador de ar condicionado. (mão de obra) | 3.227 | 30.78 | 99.327 |
| % | % | Custos diretos complementares | 2 % | 5833.454 | 116.669 |
|  |  | Custos diretos |  |  | 5950.123 |

## Recursos

**mt37sve010c** Un Registro de esfera de latão niquelado para enroscar de 3/4"
Dados técnicos: Custo energético 720.409 MJ; Emissão de CO2 48.441 kg
Resíduos:
- embalagem: re150101 Embalagens de papel e cartão. (componente de resíduo); rendimento 0.072 kg; Código LER 15 01 01; Massa do elemento 1 kg; Volume 0.001333 m3
