# Caldeira a gás, doméstica, de condensação, mural, para aquecimento e água quente

- Propriedade do ficheiro: CYPE Ingenieros S.A.
- Formato: FIEBDC-3/2016
- Programa: Gerador de preços para construção civil. CYPE Ingenieros, S.A.
- Data: 17/06/2024
- Âmbito geográfico: Brasil
- Moeda: BRL
- Custos indiretos: 3 %
- Despesas gerais: 13 %
- Lucro: 6 %
- IVA: 17 %

## I Instalações

### IC Aquecimento, refrigeração, climatização e água quente

#### ICG Caldeiras a gás

**ICG232** Un Caldeira a gás, doméstica, de condensação, mural, para aquecimento e água quente
Caldeira mural, de condensação, para aquecimento e água quente com microacumulação, modelo VMW 30CF/1-7 SI (N-ES) ecoTEC exclusive "VAILLANT", potência útil de 3 a 22 kW (80/60°C), potência de água quente 30 kW, vazão de água quente 17,2 l/min para salto térmico de 25°C, vazão de água quente 14,3 l/min para salto térmico de 30°C, dimensões 720x440x382 mm, com queimador modulante de gás natural, eficiência energética classe A+ em aquecimento, eficiência energética classe A em água quente, perfil de consumo XXL em água quente, com sistema Comfort Safe de funcionamento de emergência, bomba de circulação de alta eficiência, sistema de controle sensoCOMFORT VRC 720, display digital, por cabo, programação diária e semanal, sonda exterior para controle da temperatura, controle de vários circuitos de aquecimento com módulos e termostatos adicionais, controle desde smartphone ou tablet através da App myVaillant para IOS (iPhone e iPad) e Android, para instalar na parede ou na caldeira, sistema dualPOWER de distribuição de potência para aquecimento e água quente, placa de ligações e duto para evacuação de fumos, sifão para ligação com a rede de coleta de condensados e ligação para válvula de segurança, neutralizador de condensados. Totalmente montada, ligada e testada.
Inclui: Marcação. Disposição dos elementos. Montagem da caldeira e dos seus acessórios. Ligação com as redes de abastecimento de água, de gás, de saneamento e elétrica, e com o duto de evacuação dos produtos de combustão. Colocação em funcionamento.
Critério de medição de projeto: Número de unidades previstas, segundo documentação gráfica de Projeto.
Critério de quantitativos de obra: Medir-se-á o número de unidades realmente executadas segundo especificações de Projeto.

| Código | Un | Descrição | Rendimento | Preço | Importância |
|---|---|---|---|---|---|
| mt38vai021i | Un | Caldeira mural, de condensação, para aquecimento e água quente com microacumulação, modelo VMW 30CF/1-7 SI (N-ES) ecoTEC exclusive "VAILLANT", potência útil de 3 a 22 kW (80/60°C), potência de água quente 30 kW, vazão de água quente 17,2 l/min para salto térmico de 25°C, vazão de água quente 14,3 l/min para salto térmico de 30°C, dimensões 720x440x382 mm, com queimador modulante de gás natural, eficiência energética classe A+ em aquecimento, eficiência energética classe A em água quente, perfil de consumo XXL em água quente, com sistema Comfort Safe de funcionamento de emergência, bomba de circulação de alta eficiência, sistema de controle sensoCOMFORT VRC 720, display digital, por cabo, programação diária e semanal, sonda exterior para controle da temperatura, controle de vários circuitos de aquecimento com módulos e termostatos adicionais, controle desde smartphone ou tablet através da App myVaillant para IOS (iPhone e iPad) e Android, para instalar na parede ou na caldeira, sistema dualPOWER de distribuição de potência para aquecimento e água quente, placa de ligações e duto para evacuação de fumos. (material) | 1 | 27357.04 | 27357.040 |
| mt38vai510a | Un | Sifão para ligação com a rede de coleta de condensados e ligação para válvula de segurança, "VAILLANT". (material) | 1 | 100.46 | 100.460 |
| mt38vai512a | Un | Neutralizador de condensados, "VAILLANT", para colocar entre a caldeira e o tubo de drenagem. (material) | 1 | 468.79 | 468.790 |
| mt38www012 | Un | Material auxiliar para instalações de aquecimento e água quente (material) | 1 | 14.06 | 14.060 |
| mo004 | h | Montador de instalações de calefação. (mão de obra) | 3.135 | 40.91 | 128.253 |
| mo103 | h | Ajudante de montador de instalações de calefação. (mão de obra) | 3.135 | 30.78 | 96.495 |
| % | % | Custos diretos complementares | 2 % | 28165.098 | 563.302 |
|  |  | Custos diretos |  |  | 28728.400 |

## Recursos

**mt38vai021i** Un Caldeira mural, de condensação
Dados técnicos: Custo energético 4325.627 MJ; Emissão de CO2 337.887 kg
Resíduos:
- embalagem: re150101 Embalagens de papel e cartão. (componente de resíduo); rendimento 2.516 kg; Código LER 15 01 01; Massa do elemento 1 kg; Volume 0.001333 m3
- embalagem: re170201 Madeira. (componente de resíduo); rendimento 0.648 kg; Código LER 17 02 01; Massa do elemento 1 kg; Volume 0.000909 m3
