# Conjunto de caldeiras a gás, de condensação, de pé, de fundição de alumínio

- Propriedade do ficheiro: CYPE Ingenieros S.A.
- Formato: FIEBDC-3/2016
- Programa: Gerador de preços para construção civil. CYPE Ingenieros, S.A.
- Data: 17/06/2024
- Âmbito geográfico: Brasil
- Moeda: BRL
- Custos indiretos: 3 %
- Despesas gerais: 13 %
- Lucro: 6 %
- IVA: 17 %

## I Instalações

### IC Aquecimento, refrigeração, climatização e água quente

#### ICG Caldeiras a gás

**ICG242** Un Conjunto de caldeiras a gás, de condensação, de pé, de fundição de alumínio.
Conjunto de 2 caldeiras em cascata, sendo cada uma delas uma caldeira de pé, de condensação, modelo ecoCRAFT exclusiv VKK 806/3-E HL R1 "VAILLANT", potência útil de 14 a 78 kW (80/60°C), potência para o reservatório com permutador de água quente 80 kW, dimensões 1285x695x1240 mm, com corpo de fundição de alumínio/silício e queimador de aço inoxidável modulante de gás natural, sistema eletrônico com tecnologia eBus e ligações eléctricas ProE, sistema ADS de diagnóstico com ecrã retroiluminado, sistema AKS (Aqua Kondens System) de aproveitamento da energia de condensação para produzir água quente através de reservatório com permutador, sistema inteligente de acumulação AIS, sistema Comfort Safe de funcionamento de emergência e emissão de NOx classe 5, sistema de controle, modelo sensoCOMFORT VRC 720, módulo, modelo VR 32/3, módulo, modelo VR 70, bomba de circulação modulante de alta eficiência, grupo de segurança, equipamento de neutralização de condensados, para potência de aquecimento até 200 kW, com bomba de drenagem de condensados. Inclusive pirostato e descarga para ralo para o esvaziamento da caldeira e a drenagem da válvula de segurança, sem incluir o duto para evacuação dos produtos da combustão. Totalmente montado, ligado e testado.
Inclui: Marcação. Disposição dos elementos. Montagem da caldeira e dos seus acessórios. Ligação com as redes de abastecimento de água, de gás, de saneamento e elétrica, e com o duto de evacuação dos produtos de combustão. Colocação em funcionamento.
Critério de medição de projeto: Número de unidades previstas, segundo documentação gráfica de Projeto.
Critério de quantitativos de obra: Medir-se-á o número de unidades realmente executadas segundo especificações de Projeto.

| Código | Un | Descrição | Rendimento | Preço | Importância |
|---|---|---|---|---|---|
| mt38vai010a | Un | Caldeira de pé, de condensação, modelo ecoCRAFT exclusiv VKK 806/3-E HL R1 "VAILLANT", potência útil de 14 a 78 kW (80/60°C), potência para o reservatório com permutador de água quente 80 kW, dimensões 1285x695x1240 mm, com corpo de fundição de alumínio/silício e queimador de aço inoxidável modulante de gás natural, sistema eletrônico com tecnologia eBus e ligações eléctricas ProE, sistema ADS de diagnóstico com ecrã retroiluminado, sistema AKS (Aqua Kondens System) de aproveitamento da energia de condensação para produzir água quente através de reservatório com permutador, sistema inteligente de acumulação AIS, sistema Comfort Safe de funcionamento de emergência e emissão de NOx classe 5. (material) | 2 | 64056.33 | 128112.660 |
| mt38vai500a | Un | Bomba de circulação modulante de alta eficiência, "VAILLANT". (material) | 2 | 9174.82 | 18349.640 |
| mt38vai501a | Un | Grupo de segurança, "VAILLANT", para caldeira ecoCRAFT exclusiv. (material) | 2 | 1305.9 | 2611.800 |
| mt38vai508b | Un | Equipamento de neutralização de condensados, para potência de aquecimento até 200 kW, com bomba de drenagem de condensados, "VAILLANT". (material) | 2 | 5524.98 | 11049.960 |
| mt38vai621a | Un | Sistema de controle, modelo sensoCOMFORT VRC 720 "VAILLANT", com display digital, com programação diária e semanal, sonda exterior para controle da temperatura, controle de vários circuitos de aquecimento, de caldeiras em cascata, de coletores solares térmicos e de unidades de ventilação, com módulos e termostatos adicionais, com possibilidade de controle desde smartphone ou tablet através da App myVaillant para IOS (iPhone e iPad) e Android, para instalar na parede ou na caldeira. (material) | 1 | 2243.48 | 2243.480 |
| mt38vai612a | Un | Módulo, modelo VR 32/3 "VAILLANT", para o controle de uma caldeira adicional em cascata, com comunicação com protocolo Ebus. (material) | 1 | 770.15 | 770.150 |
| mt38vai611a | Un | Módulo, modelo VR 70 "VAILLANT", para o controle de 2 circuitos adicionais de aquecimento, com comunicação com protocolo Ebus e 2 sondas de temperatura VR 10. (material) | 1 | 1741.2 | 1741.200 |
| mt38www050 | Un | Descarga a ralo, para a drenagem da válvula de segurança, composto por 1 m de tubo de aço-carbono preto de 1/2" e funil descarga, inclusive acessórios e peças especiais. (material) | 1 | 100.46 | 100.460 |
| mt38www010 | Un | Material auxiliar para instalações de aquecimento. (material) | 1 | 11.25 | 11.250 |
| mo004 | h | Montador de instalações de calefação. (mão de obra) | 4.347 | 40.91 | 177.836 |
| mo103 | h | Ajudante de montador de instalações de calefação. (mão de obra) | 4.347 | 30.78 | 133.801 |
| % | % | Custos diretos complementares | 2 % | 165302.237 | 3306.045 |
|  |  | Custos diretos |  |  | 168608.282 |

## Recursos

**mt38vai010a** Un Caldeira de pé, de condensação
Dados técnicos: Custo energético 14221.178 MJ; Emissão de CO2 1124.508 kg
Resíduos:
- embalagem: re150101 Embalagens de papel e cartão. (componente de resíduo); rendimento 3.151 kg; Código LER 15 01 01; Massa do elemento 1 kg; Volume 0.001333 m3
- embalagem: re170201 Madeira. (componente de resíduo); rendimento 0.726 kg; Código LER 17 02 01; Massa do elemento 1 kg; Volume 0.000909 m3
