# Equipamento de ar condicionado com unidade interior com distribuição por duto retangular, sistema ar-ar split 1x1

- Propriedade do ficheiro: CYPE Ingenieros S.A.
- Formato: FIEBDC-3/2016
- Programa: Gerador de preços para construção civil. CYPE Ingenieros, S.A.
- Data: 17/06/2024
- Âmbito geográfico: Brasil
- Moeda: BRL
- Custos indiretos: 3 %
- Despesas gerais: 13 %
- Lucro: 6 %
- IVA: 17 %

## I Instalações

### IC Aquecimento, refrigeração, climatização e água quente

#### ICN Unidades autônomas de climatização

**ICN040** Un Equipamento de ar condicionado com unidade interior com distribuição por duto retangular, sistema ar-ar split 1x1.
Equipamento de ar condicionado, sistema ar-ar split 1x1, para gás R-32, bomba de calor, alimentação trifásica (400V/50Hz), modelo climaVAIR plus VAI1-140T DN "VAILLANT", potência frigorífica nominal 13,4 kW, potência frigorífica mínima/máxima: 6/14,2 kW, consumo elétrico em refrigeração 4,7 kW, SEER 5,6, potência calorífica nominal 15,5 kW, potência calorífica mínima/máxima: 3,9/16 kW, consumo elétrico em aquecimento 4,45 kW, SCOP 3,8, formado por uma unidade interior de teto com distribuição por duto retangular de baixo perfil VAI1-140 DNI, pressão sonora mínima/máxima: 38/43 dBA, dimensões 300x1400x700 mm, peso 50 kg, comando à distância, e uma unidade exterior VAI1-140T KDNO, com compressor tipo Inverter DC, pressão disponível ajustável, pressão sonora 57 dBA, dimensões 820x940x460 mm, peso 99 kg, diâmetro de ligação da tubulação de gás 5/8", diâmetro de ligação da tubulação do líquido 3/8", com amortecedores de molas, suportes e fixações das unidades interior e exterior, bomba para elevação de condensados, ligação frigorífica entre unidades, ligação elétrica entre unidades, fixação e proteção mecânica da instalação com ocultação em canaleta acessível em zonas vistas. Acessórios: caixa para embutir sistema de controle, modelo VAIKD-EB, contato, modelo VAI1KD-S4. Inclusive elementos anti-vibratórios e suportes de parede para apoio da unidade exterior e elementos para suspensão da unidade interior ao teto.
Critérios considerados na determinação do preço da unidade de obra: O preço não inclui a canalização nem a cablagem elétrica de alimentação.
Inclui: Implantação das unidades. Colocação e fixação da unidade interior. Colocação e fixação da unidade exterior. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42vai260lD | Un | Equipamento de ar condicionado, sistema ar-ar split 1x1, para gás R-32, bomba de calor, alimentação trifásica (400V/50Hz), modelo climaVAIR plus VAI1-140T DN "VAILLANT", potência frigorífica nominal 13,4 kW, potência frigorífica mínima/máxima: 6/14,2 kW, consumo elétrico em refrigeração 4,7 kW, SEER 5,6, potência calorífica nominal 15,5 kW, potência calorífica mínima/máxima: 3,9/16 kW, consumo elétrico em aquecimento 4,45 kW, SCOP 3,8, formado por uma unidade interior de teto com distribuição por duto retangular de baixo perfil VAI1-140 DNI, pressão sonora mínima/máxima: 38/43 dBA, dimensões 300x1400x700 mm, peso 50 kg, comando à distância, e uma unidade exterior VAI1-140T KDNO, com compressor tipo Inverter DC, pressão disponível ajustável, pressão sonora 57 dBA, dimensões 820x940x460 mm, peso 99 kg, diâmetro de ligação da tubulação de gás 5/8", diâmetro de ligação da tubulação do líquido 3/8", com amortecedores de molas, suportes e fixações das unidades interior e exterior, bomba para elevação de condensados, ligação frigorífica entre unidades, ligação elétrica entre unidades, fixação e proteção mecânica da instalação com ocultação em canaleta acessível em zonas vistas. (material) | 1 | 31643.09 | 31643.090 |
| mt42vai022a | Un | Caixa para embutir sistema de controle, modelo VAIKD-EB "VAILLANT", para unidade interior de ar condicionado. (material) | 1 | 100.46 | 100.460 |
| mt42vai008a | Un | Contato, modelo VAI1KD-S4 "VAILLANT", para activação e desactivação de forma remota da unidade interior de ar condicionado, em caixa de 73x73x35 mm para embutir. (material) | 1 | 234.39 | 234.390 |
| mt42sau900 | m | Cabo bus blindado de 2 fios, de 0,5 mm² de seção por fio (material) | 3 | 5.36 | 16.080 |
| mt35tpt010ke | m | Tubo rígido de PVC VD-F de 16 mm de diâmetro exterior e 1,3 mm de espessura. Resistência à compressão 1250 N, resistência ao impacto 6 joules, temperatura de trabalho -25°C até 90°C, classificação 4442, com o preço incrementado em 20% relativamente a acessórios e peças especiais. (material) | 3 | 11.9 | 35.700 |
| mt42www090 | Un | Kit de suportes para suspensão ao teto, formado por quatro barras roscadas de aço galvanizado, com as correspondentes buchas, porcas e arruelas. (material) | 1 | 147.33 | 147.330 |
| mt42www085 | Un | Kit de suportes de parede, formado por conjunto de esquadras de 50x45 cm e quatro amortecedores de borracha, com as correspondentes buchas, parafusos, porcas e arruelas. (material) | 1 | 126.57 | 126.570 |
| mo005 | h | Instalador de ar condicionado. (mão de obra) | 2.09 | 40.91 | 85.502 |
| mo104 | h | Ajudante de instalador de ar condicionado. (mão de obra) | 2.09 | 30.78 | 64.330 |
| % | % | Custos diretos complementares | 2 % | 32453.452 | 649.069 |
|  |  | Custos diretos |  |  | 33102.521 |

Resíduos:
- colocação: mt42sau900 Cabo bus blindado de 2 fios, de 0,5 mm² de seção por fio; fator de resíduo 0.0165111
- colocação: mt35tpt010ke; fator de resíduo 0.0275

## Recursos

**mt42sau900** m Cabo bus blindado de 2 fios, de 0,5 mm² de seção por fio
Dados técnicos: Custo energético 1.694 MJ; Emissão de CO2 0.087 kg; Código LER 17 04 11; Massa do elemento 0.045 kg; Volume 0.00003 m3
Resíduos:
- embalagem: re150101 Embalagens de papel e cartão. (componente de resíduo); rendimento 0.065 kg; Código LER 15 01 01; Massa do elemento 1 kg; Volume 0.001333 m3

**mt35tpt010ke** m Tubo rígido de PVC VD-F de 16 mm de diâmetro exterior e 1,3 mm de espessura. Resistência à compressão 1250 N
Dados técnicos: Custo energético 7.750 MJ; Emissão de CO2 0.385 kg; Código LER 17 02 03; Massa do elemento 0.08 kg; Volume 0.000133 m3
