# Equipamento de ar condicionado com unidade interior de parede, sistema ar-ar split 1x1

- Propriedade do ficheiro: CYPE Ingenieros S.A.
- Formato: FIEBDC-3/2016
- Programa: Gerador de preços para construção civil. CYPE Ingenieros, S.A.
- Data: 17/06/2024
- Âmbito geográfico: Brasil
- Moeda: BRL
- Custos indiretos: 3 %
- Despesas gerais: 13 %
- Lucro: 6 %
- IVA: 17 %

## I Instalações

### IC Aquecimento, refrigeração, climatização e água quente

#### ICN Unidades autônomas de climatização

**ICN020** Un Equipamento de ar condicionado com unidade interior de parede, sistema ar-ar split 1x1.
Equipamento de ar condicionado, sistema ar-ar split 1x1, para gás R-32, bomba de calor, alimentação monofásica (230V/50Hz), modelo climaVAIR intro VAIL1-025 WN "VAILLANT", potência frigorífica nominal 2,5 kW, potência frigorífica mínima/máxima: 0,5/3,25 kW, consumo elétrico em refrigeração 0,72 kW, SEER 6,5 (classe A++), potência calorífica nominal 2,8 kW, potência calorífica mínima/máxima: 0,5/3,5 kW, consumo elétrico em aquecimento 0,75 kW, SCOP 4 (classe A+), formado por uma unidade interior de parede VAIL1-025 WNI, pressão sonora mínima/máxima: 22/38 dBA, dimensões 254x744x185 mm, peso 7,5 kg, filtro purificador do ar, comando à distância sem fios, e uma unidade exterior VAIL1-025 WO, potência sonora 62 dBA, dimensões 550x732x330 mm, peso 25 kg, comprimento máximo de tubulação 15 m, diferença máxima de altura entre a unidade exterior e a unidade interior 10 m. Inclusive elementos anti-vibratórios e suportes de parede para apoio da unidade exterior.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42vai320aa | Un | Equipamento de ar condicionado, sistema ar-ar split 1x1, para gás R-32, bomba de calor, alimentação monofásica (230V/50Hz), modelo climaVAIR intro VAIL1-025 WN "VAILLANT", potência frigorífica nominal 2,5 kW, potência frigorífica mínima/máxima: 0,5/3,25 kW, consumo elétrico em refrigeração 0,72 kW, SEER 6,5 (classe A++), potência calorífica nominal 2,8 kW, potência calorífica mínima/máxima: 0,5/3,5 kW, consumo elétrico em aquecimento 0,75 kW, SCOP 4 (classe A+), formado por uma unidade interior de parede VAIL1-025 WNI, pressão sonora mínima/máxima: 22/38 dBA, dimensões 254x744x185 mm, peso 7,5 kg, filtro purificador do ar, comando à distância sem fios, e uma unidade exterior VAIL1-025 WO, potência sonora 62 dBA, dimensões 550x732x330 mm, peso 25 kg, comprimento máximo de tubulação 15 m, diferença máxima de altura entre a unidade exterior e a unidade interior 10 m. (material) | 1 | 5089.68 | 5089.680 |
| mt42www085 | Un | Kit de suportes de parede, formado por conjunto de esquadras de 50x45 cm e quatro amortecedores de borracha, com as correspondentes buchas, parafusos, porcas e arruelas. (material) | 1 | 126.57 | 126.570 |
| mo005 | h | Instalador de ar condicionado. (mão de obra) | 2.09 | 40.91 | 85.502 |
| mo104 | h | Ajudante de instalador de ar condicionado. (mão de obra) | 2.09 | 30.78 | 64.330 |
| % | % | Custos diretos complementares | 2 % | 5366.082 | 107.322 |
|  |  | Custos diretos |  |  | 5473.404 |
