# Vaso de expansão para circuito de aquecimento

- Propriedade do ficheiro: CYPE Ingenieros S.A.
- Formato: FIEBDC-3/2016
- Programa: Gerador de preços para construção civil. CYPE Ingenieros, S.A.
- Data: 26/09/2024
- Âmbito geográfico: Brasil
- Moeda: BRL
- Custos indiretos: 3 %
- Despesas gerais: 13 %
- Lucro: 6 %
- IVA: 17 %

## I Instalações

### IC Aquecimento, refrigeração, climatização e água quente

#### ICS Sistemas de condução de água

**ICS040** Un Vaso de expansão para circuito de aquecimento.
Vaso de expansão, capacidade 60 l, de 760 mm de altura e 360 mm de diâmetro, com rosca de 1" de diâmetro e 10 bar de pressão. Inclusive manômetro e elementos de montagem e ligação necessários para o seu correto funcionamento.
Inclui: Marcação. Colocação. Ligação à rede de distribuição. Verificação do seu correto funcionamento.
Critério de medição de projeto: Número de unidades previstas, segundo documentação gráfica de Projeto.
Critério de quantitativos de obra: Medir-se-á o número de unidades realmente executadas segundo especificações de Projeto.

| Código | Un | Descrição | Rendimento | Preço | Importância |
|---|---|---|---|---|---|
| mt38vex010k | Un | Vaso de expansão, capacidade 60 l, de 760 mm de altura e 360 mm de diâmetro, com rosca de 1" de diâmetro e 10 bar de pressão. (material) | 1 | 721.06 | 721.060 |
| mt42www040 | Un | Manômetro com banho de glicerina e diâmetro de esfera de 100 mm, com tomada vertical, para montagem roscado de 1/2", escala de pressão de 0 a 5 bar. (material) | 1 | 289.91 | 289.910 |
| mo004 | h | Montador de instalações de calefação. (mão de obra) | 0.993 | 40.91 | 40.624 |
| mo103 | h | Ajudante de montador de instalações de calefação. (mão de obra) | 0.993 | 30.78 | 30.565 |
| % | % | Custos diretos complementares | 2 % | 1082.159 | 21.643 |
|  |  | Custos diretos |  |  | 1103.802 |

## Recursos

**mt38vex010k** Un Vaso de expansão
Dados técnicos: Custo energético 131.535 MJ; Emissão de CO2 8.036 kg
Resíduos:
- embalagem: re150101 Embalagens de papel e cartão. (componente de resíduo); rendimento 1.474 kg; Código LER 15 01 01; Massa do elemento 1 kg; Volume 0.001333 m3
