# Reservatório para aquecimento e climatização

- Propriedade do ficheiro: CYPE Ingenieros S.A.
- Formato: FIEBDC-3/2016
- Programa: Gerador de preços para construção civil. CYPE Ingenieros, S.A.
- Data: 17/06/2024
- Âmbito geográfico: Brasil
- Moeda: BRL
- Custos indiretos: 3 %
- Despesas gerais: 13 %
- Lucro: 6 %
- IVA: 17 %

## I Instalações

### IC Aquecimento, refrigeração, climatização e água quente

#### ICS Sistemas de condução de água

**ICS065** Un Reservatório para aquecimento e climatização.
Reservatório de inércia, de aço-carbono preto, 270 l, altura 1240 mm, diâmetro 700 mm, isolamento de 50 mm de espessura com poliuretano de alta densidade, com termômetros. Inclusive registros, elementos de montagem e acessórios necessários para o seu correto funcionamento.
Inclui: Marcação. Colocação. Ligação. Verificação do seu correto funcionamento.
Critério de medição de projeto: Número de unidades previstas, segundo documentação gráfica de Projeto.
Critério de quantitativos de obra: Medir-se-á o número de unidades realmente executadas segundo especificações de Projeto.

| Código | Un | Descrição | Rendimento | Preço | Importância |
|---|---|---|---|---|---|
| mt38aci010s | Un | Reservatório de inércia, de aço-carbono preto, 270 l, altura 1240 mm, diâmetro 700 mm, isolamento de 50 mm de espessura com poliuretano de alta densidade, com termômetros. (material) | 1 | 4419.99 | 4419.990 |
| mt37sve010d | Un | Registro de esfera de latão niquelado para enroscar de 1". (material) | 4 | 36.28 | 145.120 |
| mt38www010 | Un | Material auxiliar para instalações de aquecimento. (material) | 1 | 11.25 | 11.250 |
| mo004 | h | Montador de instalações de calefação. (mão de obra) | 0.745 | 40.91 | 30.478 |
| mo103 | h | Ajudante de montador de instalações de calefação. (mão de obra) | 0.745 | 30.78 | 22.931 |
| % | % | Custos diretos complementares | 2 % | 4629.769 | 92.595 |
|  |  | Custos diretos |  |  | 4722.364 |

## Recursos

**mt38aci010s** Un Reservatório de inércia
Dados técnicos: Custo energético 1619.425 MJ; Emissão de CO2 65.191 kg
Resíduos:
- embalagem: re150101 Embalagens de papel e cartão. (componente de resíduo); rendimento 2.175 kg; Código LER 15 01 01; Massa do elemento 1 kg; Volume 0.001333 m3
- embalagem: re170201 Madeira. (componente de resíduo); rendimento 0.606 kg; Código LER 17 02 01; Massa do elemento 1 kg; Volume 0.000909 m3

**mt37sve010d** Un Registro de esfera de latão niquelado para enroscar de 1"
Dados técnicos: Custo energético 843.399 MJ; Emissão de CO2 56.701 kg
Resíduos:
- embalagem: re150101 Embalagens de papel e cartão; rendimento 0.072 kg
