# Grupo hidráulico com permutador para produção de água quente

- Propriedade do ficheiro: CYPE Ingenieros S.A.
- Formato: FIEBDC-3/2016
- Programa: Gerador de preços para construção civil. CYPE Ingenieros, S.A.
- Data: 17/06/2024
- Âmbito geográfico: Brasil
- Moeda: BRL
- Custos indiretos: 3 %
- Despesas gerais: 13 %
- Lucro: 6 %
- IVA: 17 %

## I Instalações

### IC Aquecimento, refrigeração, climatização e água quente

#### ICS Sistemas de condução de água

**ICS100** Un Grupo hidráulico com permutador para produção de água quente
Grupo hidráulico para produção de água quente, vazão 30 l/min, modelo aguaFLOW exclusive VPM 30/35 /2 W "VAILLANT", com possibilidade de instalação na parede ou no frontal do reservatório allSTOR exclusive, e formado por permutador de placas de aço inoxidável, bomba de circulação, sonda de temperatura, válvula de três vias, purgador de ar, válvula de segurança, central de regulação com ecrã de visualização da produção de água quente, função anti-legionela e isolamento térmico de EPP, kit para instalação em parede de grupo hidráulico para produção de água quente aguaFLOW exclusive, bomba para recirculação de água quente. Inclusive registros, elementos de montagem e acessórios necessários para o seu correto funcionamento.
Inclui: Marcação. Colocação e fixação. Ligação. Colocação em funcionamento.
Critério de medição de projeto: Número de unidades previstas, segundo documentação gráfica de Projeto.
Critério de quantitativos de obra: Medir-se-á o número de unidades realmente executadas segundo especificações de Projeto.

| Código | Un | Descrição | Rendimento | Preço | Importância |
|---|---|---|---|---|---|
| mt38vai533e | Un | Grupo hidráulico para produção de água quente, vazão 30 l/min, modelo aguaFLOW exclusive VPM 30/35 /2 W "VAILLANT", com possibilidade de instalação na parede ou no frontal do reservatório allSTOR exclusive, e formado por permutador de placas de aço inoxidável, bomba de circulação, sonda de temperatura, válvula de três vias, purgador de ar, válvula de segurança, central de regulação com ecrã de visualização da produção de água quente, função anti-legionela e isolamento térmico de EPP. (material) | 1 | 15202.08 | 15202.080 |
| mt38vai534a | Un | Kit para instalação em parede de grupo hidráulico para produção de água quente aguaFLOW exclusive. (material) | 1 | 5357.56 | 5357.560 |
| mt38vai536a | Un | Bomba para recirculação de água quente, com cabo de alimentação de 5 m, tubulação e acessórios de ligação, para grupo hidráulico aguaFLOW exclusive. (material) | 1 | 1741.2 | 1741.200 |
| mt38www011 | Un | Material auxiliar para instalações de água quente (material) | 1 | 9.71 | 9.710 |
| mo004 | h | Montador de instalações de calefação. (mão de obra) | 0.732 | 40.91 | 29.946 |
| mo103 | h | Ajudante de montador de instalações de calefação. (mão de obra) | 0.732 | 30.78 | 22.531 |
| % | % | Custos diretos complementares | 2 % | 22363.027 | 447.261 |
|  |  | Custos diretos |  |  | 22810.288 |
