# Equipamento ar-água, bomba de calor aerotérmica, para aquecimento e refrigeração

- Propriedade do ficheiro: CYPE Ingenieros S.A.
- Formato: FIEBDC-3/2016
- Programa: Gerador de preços para construção civil. CYPE Ingenieros, S.A.
- Data: 17/06/2024
- Âmbito geográfico: Brasil
- Moeda: BRL
- Custos indiretos: 3 %
- Despesas gerais: 13 %
- Lucro: 6 %
- IVA: 17 %

## I Instalações

### IC Aquecimento, refrigeração, climatização e água quente

#### ICV Unidades centrais para aquecimento, refrigeração, climatização e água quente

**ICV042** Un Equipamento ar-água, bomba de calor aerotérmica, para aquecimento e refrigeração.
Equipamento ar-água, bomba de calor aerotérmica, para aquecimento e refrigeração, modelo aroTHERM autônomo plus 4 "VAILLANT", formado por unidade exterior VWL 45/6 230V S3, classe de eficiência energética A+++, potência calorífica nominal 5,5 kW (temperatura de bulbo úmido do ar exterior 7°C, temperatura de saída da água 35°C, salto térmico 5°C), potência frigorífica nominal 5 kW (temperatura de bulbo seco do ar exterior 35°C, temperatura de saída da água 18°C, salto térmico 5°C), EER 3,37, COP 4,8, potência sonora 51 dBA, dimensões 765x1100x450 mm, peso 114 kg, alimentação monofásica a 230 V, limite de funcionamento de temperatura do ar exterior desde -25 até 46°C, produção de água quente desde 5°C até 60°C, refrigerante R-290, módulo hidráulico MEH97/6, dimensões 720x440x350 mm, peso 20 kg, com vaso de expansão e resistência elétrica de apoio, e sistema de controle sensoCOMFORT VRC 720f, com controle da temperatura com sonda exterior, display digital, sem fios, programação diária e semanal, para controle de vários circuitos de aquecimento com módulos e termostatos adicionais, com controle desde smartphone ou tablet através da App myVaillant para IOS (iPhone e iPad) e Android, módulo, modelo VR 70, kit de amortecedores anti-vibração de piso, para a unidade exterior. Totalmente montado, ligado e colocado em funcionamento pela empresa instaladora para a verificação do seu correto funcionamento.
Inclui: Implantação da unidade. Colocação e fixação da unidade e respectivos acessórios. Ligação com as redes de abastecimento de água, elétrica e de coleta de condensados. Colocação em funcionamento.
Critério de medição de projeto: Número de unidades previstas, segundo documentação gráfica de Projeto.
Critério de quantitativos de obra: Medir-se-á o número de unidades realmente executadas segundo especificações de Projeto.

| Código | Un | Descrição | Rendimento | Preço | Importância |
|---|---|---|---|---|---|
| mt42vai024aa | Un | Equipamento ar-água, bomba de calor aerotérmica, para aquecimento e refrigeração, modelo aroTHERM autônomo plus 4 "VAILLANT", formado por unidade exterior VWL 45/6 230V S3, classe de eficiência energética A+++, potência calorífica nominal 5,5 kW (temperatura de bulbo úmido do ar exterior 7°C, temperatura de saída da água 35°C, salto térmico 5°C), potência frigorífica nominal 5 kW (temperatura de bulbo seco do ar exterior 35°C, temperatura de saída da água 18°C, salto térmico 5°C), EER 3,37, COP 4,8, potência sonora 51 dBA, dimensões 765x1100x450 mm, peso 114 kg, alimentação monofásica a 230 V, limite de funcionamento de temperatura do ar exterior desde -25 até 46°C, produção de água quente desde 5°C até 60°C, refrigerante R-290, módulo hidráulico MEH97/6, dimensões 720x440x350 mm, peso 20 kg, com vaso de expansão e resistência elétrica de apoio, e sistema de controle sensoCOMFORT VRC 720f, com controle da temperatura com sonda exterior, display digital, sem fios, programação diária e semanal, para controle de vários circuitos de aquecimento com módulos e termostatos adicionais, com controle desde smartphone ou tablet através da App myVaillant para IOS (iPhone e iPad) e Android. (material) | 1 | 66400.26 | 66400.260 |
| mt38vai611a | Un | Módulo, modelo VR 70 "VAILLANT", para o controle de 2 circuitos adicionais de aquecimento, com comunicação com protocolo Ebus e 2 sondas de temperatura VR 10. (material) | 1 | 1741.2 | 1741.200 |
| mt42vai027a | Un | Kit de amortecedores anti-vibração de piso, "VAILLANT". (material) | 1 | 837.12 | 837.120 |
| mo005 | h | Instalador de ar condicionado. (mão de obra) | 2.195 | 40.91 | 89.797 |
| mo104 | h | Ajudante de instalador de ar condicionado. (mão de obra) | 2.195 | 30.78 | 67.562 |
| % | % | Custos diretos complementares | 2 % | 69135.939 | 1382.719 |
|  |  | Custos diretos |  |  | 70518.658 |

## Recursos

**mt42vai024aa** Un Equipamento ar-água
Dados técnicos: Custo energético 5021.356 MJ; Emissão de CO2 293.535 kg
Resíduos:
- embalagem: re150101 Embalagens de papel e cartão. (componente de resíduo); rendimento 3.192 kg; Código LER 15 01 01; Massa do elemento 1 kg; Volume 0.001333 m3
- embalagem: re170201 Madeira. (componente de resíduo); rendimento 0.731 kg; Código LER 17 02 01; Massa do elemento 1 kg; Volume 0.000909 m3
