# Unidade água-água, bomba de calor geotérmica, para aquecimento

- Propriedade do ficheiro: CYPE Ingenieros S.A.
- Formato: FIEBDC-3/2016
- Programa: Gerador de preços para construção civil. CYPE Ingenieros, S.A.
- Data: 26/09/2024
- Âmbito geográfico: Brasil
- Moeda: BRL
- Custos indiretos: 3 %
- Despesas gerais: 13 %
- Lucro: 6 %
- IVA: 17 %

## I Instalações

### IC Aquecimento, refrigeração, climatização e água quente

#### ICV Unidades centrais para aquecimento, refrigeração, climatização e água quente

**ICV200** Un Unidade água-água, bomba de calor geotérmica, para aquecimento.
Bomba de calor geotérmica, água-água, modelo geoTHERM perform 260 "VAILLANT", classe de eficiência energética A+++, potência calorífica nominal 24,5 kW, COP 4,4, potência sonora 60 dBA, dimensões 1289x600x680 mm, peso 250 kg, alimentação trifásica a 400 V, refrigerante R-410A, com temperatura de impulsão até 65°C, compatibilidade com sistema de captação solar fotovoltaica e com sistema híbrido com bomba de calor e caldeira, e módulo para refrigeração passiva. Acessórios: bomba de circulação, modelo Stratos 40/1-8, para o circuito de aquecimento; bomba de circulação, modelo Stratos 40/1-12, para o circuito da captação geotérmica. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42vai061a | Un | Bomba de calor geotérmica, água-água, modelo geoTHERM perform 260 "VAILLANT", classe de eficiência energética A+++, potência calorífica nominal 24,5 kW, COP 4,4, potência sonora 60 dBA, dimensões 1289x600x680 mm, peso 250 kg, alimentação trifásica a 400 V, refrigerante R-410A, com temperatura de impulsão até 65°C, compatibilidade com sistema de captação solar fotovoltaica e com sistema híbrido com bomba de calor e caldeira, e módulo para refrigeração passiva. (material) | 1 | 160425.45 | 160425.450 |
| mt42vai518a | Un | Bomba de circulação, modelo Stratos 40/1-8 "VAILLANT". (material) | 1 | 18115.25 | 18115.250 |
| mt42vai519a | Un | Bomba de circulação, modelo Stratos 40/1-12 "VAILLANT". (material) | 1 | 21229.33 | 21229.330 |
| mt37www060f | Un | Filtro de retenção de resíduos de latão, com peneiro de aço inoxidável com perfurações de 0,5 mm de diâmetro, com rosca de 1 1/4", para uma pressão máxima de funcionamento de 16 bar e uma temperatura máxima de 110°C. (material) | 1 | 55.74 | 55.740 |
| mt37www050e | Un | União anti-vibração, de borracha, com rosca de 1 1/4", para uma pressão máxima de funcionamento de 10 bar. (material) | 4 | 110.97 | 443.880 |
| mt42www050 | Un | Termômetro bimetálico, diâmetro de esfera de 100 mm, com tomada vertical, com bainha de 1/2", escala de temperatura de 0 a 120°C. (material) | 1 | 366.33 | 366.330 |
| mt37sve010e | Un | Registro de esfera de latão niquelado para enroscar de 1 1/4". (material) | 4 | 50.1 | 200.400 |
| mo005 | h | Instalador de ar condicionado. (mão de obra) | 14.108 | 40.91 | 577.158 |
| mo104 | h | Ajudante de instalador de ar condicionado. (mão de obra) | 14.108 | 30.78 | 434.244 |
| % | % | Custos diretos complementares | 2 % | 201847.782 | 4036.956 |
|  |  | Custos diretos |  |  | 205884.738 |

## Recursos

**mt42vai061a** Un Bomba de calor geotérmica
Dados técnicos: Custo energético 10892.409 MJ; Emissão de CO2 642.147 kg
Resíduos:
- embalagem: re150101 Embalagens de papel e cartão. (componente de resíduo); rendimento 3.263 kg; Código LER 15 01 01; Massa do elemento 1 kg; Volume 0.001333 m3
- embalagem: re170201 Madeira. (componente de resíduo); rendimento 0.74 kg; Código LER 17 02 01; Massa do elemento 1 kg; Volume 0.000909 m3

**mt37www060f** Un Filtro de retenção de resíduos de latão
Dados técnicos: Custo energético 860.723 MJ; Emissão de CO2 61.001 kg
Resíduos:
- embalagem: re150101 Embalagens de papel e cartão; rendimento 0.072 kg

**mt37www050e** Un União anti-vibração, de borracha, com rosca de 1 1/4", para uma pressão máxima de funcionamento de 10 bar
Dados técnicos: Custo energético 185.212 MJ; Emissão de CO2 16.468 kg
Resíduos:
- embalagem: re150101 Embalagens de papel e cartão; rendimento 0.072 kg

**mt37sve010e** Un Registro de esfera de latão niquelado para enroscar de 1 1/4"
Dados técnicos: Custo energético 1282.649 MJ; Emissão de CO2 86.201 kg
Resíduos:
- embalagem: re150101 Embalagens de papel e cartão; rendimento 0.072 kg
