# Controle centralizado para sistema solar térmico

- Propriedade do ficheiro: CYPE Ingenieros S.A.
- Formato: FIEBDC-3/2016
- Programa: Gerador de preços para construção civil. CYPE Ingenieros, S.A.
- Data: 17/06/2024
- Âmbito geográfico: Brasil
- Moeda: BRL
- Custos indiretos: 3 %
- Despesas gerais: 13 %
- Lucro: 6 %
- IVA: 17 %

## I Instalações

### IC Aquecimento, refrigeração, climatização e água quente

#### ICX Dispositivos de controle centralizado

**ICX025** Un Controle centralizado para sistema solar térmico.
Controlador solar por diferencial de temperatura, modelo auroMATIC 570 "VAILLANT", com ecrã a cores, para o controle de um máximo de dois sistemas de captadores solares térmicos ou um sistema de captadores solares térmicos e um segundo reservatório de água quente ou o aquecimento de uma piscina, com medição da energia solar produzida e cálculo das emissões de CO2 evitadas. Totalmente montado, ligado e testado.
Inclui: Marcação. Colocação e fixação dos elementos. Ligação com a rede elétrica.
Critério de medição de projeto: Número de unidades previstas, segundo documentação gráfica de Projeto.
Critério de quantitativos de obra: Medir-se-á o número de unidades realmente executadas segundo especificações de Projeto.

| Código | Un | Descrição | Rendimento | Preço | Importância |
|---|---|---|---|---|---|
| mt38vai568a | Un | Controlador solar por diferencial de temperatura, modelo auroMATIC 570 "VAILLANT", com ecrã a cores, para o controle de um máximo de dois sistemas de captadores solares térmicos ou um sistema de captadores solares térmicos e um segundo reservatório de água quente ou o aquecimento de uma piscina, com medição da energia solar produzida e cálculo das emissões de CO2 evitadas. (material) | 1 | 2544.84 | 2544.840 |
| mo005 | h | Instalador de ar condicionado. (mão de obra) | 10.45 | 40.91 | 427.510 |
| mo104 | h | Ajudante de instalador de ar condicionado. (mão de obra) | 10.45 | 30.78 | 321.651 |
| % | % | Custos diretos complementares | 2 % | 3294.001 | 65.880 |
|  |  | Custos diretos |  |  | 3359.881 |

## Recursos

**mt38vai568a** Un Controlador solar por diferencial de temperatura
Dados técnicos: Custo energético 30.551 MJ; Emissão de CO2 1.344 kg
Resíduos:
- embalagem: re150101 Embalagens de papel e cartão. (componente de resíduo); rendimento 0.086 kg; Código LER 15 01 01; Massa do elemento 1 kg; Volume 0.001333 m3
