# Aquecedor de acumulação elétrico

- Propriedade do ficheiro: CYPE INGENIEROS, S.A.
- Formato: FIEBDC-3/2002
- Âmbito geográfico: Brasil
- Moeda: BRL
- Custos indiretos: 3.00 %
- Despesas gerais: 13.00 %
- Lucro: 6.00 %
- IVA: 17.00 %

## I Instalações

### IC Aquecimento, refrigeração, climatização e água quente

#### ICA Água quente

**ICA010** Un Aquecedor de acumulação elétrico.
Aquecedor de acumulação elétrico, modelo eloSTOR pro VEH 100/4-3 "VAILLANT", instalação mural, capacidade 100 l, potência 1,6 kW, eficiência energética classe C, perfil de consumo L, temperatura máxima 70°C, de 440 mm de diâmetro e 1000 mm de altura, peso 26 kg, formado por tanque de aço vitrificado, resistência elétrica embainhada, display digital com códigos de erro, ânodo de sacrifício de magnésio, termostato de segurança, grupo hidráulico de segurança e função de proteção anti-geadas. Inclusive suporte e ancoragens de fixação, registros de esfera, tubos de ligação flexíveis, tanto na entrada de água como na saída. Totalmente montado, ligado e testado.
Inclui: Marcação do aparelho. Fixação em paramento com elementos de ancoragem. Colocação do aparelho e acessórios. Ligação com as redes de abastecimento de água, elétrica e de terra. Colocação em funcionamento.
Critério de medição de projeto: Número de unidades previstas, segundo documentação gráfica de Projeto.
Critério de quantitativos de obra: Medir-se-á o número de unidades realmente executadas segundo especificações de Projeto.

| Código | Un | Descrição | Rendimento | Preço | Importância |
|---|---|---|---|---|---|
| mt38vai261j | Un | Aquecedor de acumulação elétrico, modelo eloSTOR pro VEH 100/4-3 "VAILLANT", instalação mural, capacidade 100 l, potência 1,6 kW, eficiência energética classe C, perfil de consumo L, temperatura máxima 70°C, de 440 mm de diâmetro e 1000 mm de altura, peso 26 kg, formado por tanque de aço vitrificado, resistência elétrica embainhada, display digital com códigos de erro, ânodo de sacrifício de magnésio, termostato de segurança, grupo hidráulico de segurança e função de proteção anti-geadas. (material) | 1.000 | 2276.96 | 2276.96 |
| mt38tew010a | Un | Tubo de ligação flexível de 20 cm e 1/2" de diâmetro. (material) | 2.000 | 53.57 | 107.14 |
| mt37sve010c | Un | Registro de esfera de latão niquelado para enroscar de 3/4". (material) | 2.000 | 21.81 | 43.62 |
| mt38www011 | Un | Material auxiliar para instalações de água quente (material) | 1.000 | 9.71 | 9.71 |
| mo008 | h | Encanador. (mão de obra) | 0.953 | 40.91 | 38.99 |
| mo107 | h | Ajudante de encanador. (mão de obra) | 0.953 | 30.78 | 29.33 |
| % | % | Custos diretos complementares | 2 % | 2505.75 | 50.12 |
|  |  | Custos diretos |  |  | 2555.87 |
