# Reservatório com permutador de permutação dupla, para produção de água quente

- Propriedade do ficheiro: CYPE INGENIEROS, S.A.
- Formato: FIEBDC-3/2002
- Âmbito geográfico: Brasil
- Moeda: BRL
- Custos indiretos: 3.00 %
- Despesas gerais: 13.00 %
- Lucro: 6.00 %
- IVA: 17.00 %

## I Instalações

### IC Aquecimento, refrigeração, climatização e água quente

#### ICS Sistemas de condução de água

**ICS055** Un Reservatório com permutador de permutação dupla, para produção de água quente
Reservatório com permutador de água quente de aço vitrificado, 456 l, modelo auroSTOR VIH SW 500/3 MR "VAILLANT", de solo, altura 1933 mm, diâmetro 850 mm, eficiência energética classe A, com permutador de duas serpentinas (superfície de intercâmbio da primeira serpentina 4,4 m², superfície de intercâmbio da segunda serpentina 4,4 m²), termômetro digital, isolamento térmico desmontável, de 100 mm de espessura. Inclusive registros, elementos de montagem e acessórios necessários para o seu correto funcionamento.
Inclui: Marcação. Colocação. Ligação. Verificação do seu correto funcionamento.
Critério de medição de projeto: Número de unidades previstas, segundo documentação gráfica de Projeto.
Critério de quantitativos de obra: Medir-se-á o número de unidades realmente executadas segundo especificações de Projeto.

| Código | Un | Descrição | Rendimento | Preço | Importância |
|---|---|---|---|---|---|
| mt38vai130a | Un | Reservatório com permutador de água quente de aço vitrificado, 456 l, modelo auroSTOR VIH SW 500/3 MR "VAILLANT", de solo, altura 1933 mm, diâmetro 850 mm, eficiência energética classe A, com permutador de duas serpentinas (superfície de intercâmbio da primeira serpentina 4,4 m², superfície de intercâmbio da segunda serpentina 4,4 m²), termômetro digital, isolamento térmico desmontável, de 100 mm de espessura. (material) | 1.000 | 38507.46 | 38507.46 |
| mt37sve010d | Un | Registro de esfera de latão niquelado para enroscar de 1". (material) | 2.000 | 36.28 | 72.56 |
| mt37sve010c | Un | Registro de esfera de latão niquelado para enroscar de 3/4". (material) | 4.000 | 21.81 | 87.24 |
| mt38www011 | Un | Material auxiliar para instalações de água quente (material) | 1.000 | 9.71 | 9.71 |
| mo004 | h | Montador de instalações de calefação. (mão de obra) | 1.582 | 40.91 | 64.72 |
| mo103 | h | Ajudante de montador de instalações de calefação. (mão de obra) | 1.582 | 30.78 | 48.69 |
| % | % | Custos diretos complementares | 2 % | 38790.38 | 775.81 |
|  |  | Custos diretos |  |  | 39566.19 |
