# Reservatório com permutador de permutação dupla, para produção de água quente

- Propriedade do ficheiro: CYPE INGENIEROS, S.A.
- Formato: FIEBDC-3/2002
- Âmbito geográfico: Brasil
- Moeda: BRL
- Custos indiretos: 3.00 %
- Despesas gerais: 13.00 %
- Lucro: 6.00 %
- IVA: 17.00 %

## I Instalações

### IC Aquecimento, refrigeração, climatização e água quente

#### ICS Sistemas de condução de água

**ICS055** Un Reservatório com permutador de permutação dupla, para produção de água quente
Reservatório de solo, de duas serpentinas, de 290 l de capacidade, altura 1835 mm, diâmetro 600 mm, com tanque de aço vitrificado, proteção catódica através de ânodo de sacrifício, isolamento com espuma de poliuretano, tomada para recirculação, duas bainhas para inserção de sensores e ponto de acesso ao interior para manutenção. Inclusive registros, elementos de montagem e acessórios necessários para o seu correto funcionamento.
Inclui: Marcação. Colocação. Ligação. Verificação do seu correto funcionamento.
Critério de medição de projeto: Número de unidades previstas, segundo documentação gráfica de Projeto.
Critério de quantitativos de obra: Medir-se-á o número de unidades realmente executadas segundo especificações de Projeto.

| Código | Un | Descrição | Rendimento | Preço | Importância |
|---|---|---|---|---|---|
| mt38csg065c | Un | Reservatório de solo, de duas serpentinas, de 290 l de capacidade, altura 1835 mm, diâmetro 600 mm, com tanque de aço vitrificado, proteção catódica através de ânodo de sacrifício, isolamento com espuma de poliuretano, tomada para recirculação, duas bainhas para inserção de sensores e ponto de acesso ao interior para manutenção. (material) | 1.000 | 16072.68 | 16072.68 |
| mt37sve010d | Un | Registro de esfera de latão niquelado para enroscar de 1". (material) | 6.000 | 36.28 | 217.68 |
| mt38www011 | Un | Material auxiliar para instalações de água quente (material) | 1.000 | 9.71 | 9.71 |
| mo004 | h | Montador de instalações de calefação. (mão de obra) | 1.356 | 40.91 | 55.47 |
| mo103 | h | Ajudante de montador de instalações de calefação. (mão de obra) | 1.356 | 30.78 | 41.74 |
| % | % | Custos diretos complementares | 2 % | 16397.28 | 327.95 |
|  |  | Custos diretos |  |  | 16725.23 |
