# Reservatório para água quente

- Propriedade do ficheiro: CYPE INGENIEROS, S.A.
- Formato: FIEBDC-3/2002
- Âmbito geográfico: Brasil
- Moeda: BRL
- Custos indiretos: 3.00 %
- Despesas gerais: 13.00 %
- Lucro: 6.00 %
- IVA: 17.00 %

## I Instalações

### IC Aquecimento, refrigeração, climatização e água quente

#### ICS Sistemas de condução de água

**ICS060** Un Reservatório para água quente
Reservatório para água quente, de aço inoxidável, de solo, 145 l, altura 1725 mm, diâmetro 620 mm, formado por reservatório interior de aço inoxidável AISI 316, reservatório exterior de aço ao carbono, isolamento térmico de espuma rígida de poliuretano injetado em molde, livre de CFC, proteção contra corrosão mediante ânodo de magnésio e termômetro. Inclusive registros, elementos de montagem e acessórios necessários para o seu correto funcionamento.
Inclui: Marcação. Colocação. Ligação. Verificação do seu correto funcionamento.
Critério de medição de projeto: Número de unidades previstas, segundo documentação gráfica de Projeto.
Critério de quantitativos de obra: Medir-se-á o número de unidades realmente executadas segundo especificações de Projeto.

| Código | Un | Descrição | Rendimento | Preço | Importância |
|---|---|---|---|---|---|
| mt38csj193a | Un | Reservatório para água quente, de aço inoxidável, de solo, 145 l, altura 1725 mm, diâmetro 620 mm, formado por reservatório interior de aço inoxidável AISI 316, reservatório exterior de aço ao carbono, isolamento térmico de espuma rígida de poliuretano injetado em molde, livre de CFC, proteção contra corrosão mediante ânodo de magnésio e termômetro. (material) | 1.000 | 14038.48 | 14038.48 |
| mt37sve010d | Un | Registro de esfera de latão niquelado para enroscar de 1". (material) | 2.000 | 36.28 | 72.56 |
| mt38www011 | Un | Material auxiliar para instalações de água quente (material) | 1.000 | 9.71 | 9.71 |
| mo004 | h | Montador de instalações de calefação. (mão de obra) | 0.628 | 40.91 | 25.69 |
| mo103 | h | Ajudante de montador de instalações de calefação. (mão de obra) | 0.628 | 30.78 | 19.33 |
| % | % | Custos diretos complementares | 2 % | 14165.77 | 283.32 |
|  |  | Custos diretos |  |  | 14449.09 |
