# Reservatório para água quente

- Propriedade do ficheiro: CYPE INGENIEROS, S.A.
- Formato: FIEBDC-3/2002
- Âmbito geográfico: Brasil
- Moeda: BRL
- Custos indiretos: 3.00 %
- Despesas gerais: 13.00 %
- Lucro: 6.00 %
- IVA: 17.00 %

## I Instalações

### IC Aquecimento, refrigeração, climatização e água quente

#### ICS Sistemas de condução de água

**ICS060** Un Reservatório para água quente
Reservatório para produção de água quente, de 2500 l de capacidade, 1510 mm de diâmetro e 1978 mm de altura, pressão máxima de trabalho 8 bar, formado por tanque de aço com revestimento epoxídico, isolamento térmico de espuma de poliuretano livre de CFC, boca lateral DN 400, revestimento externo de poliéster e ânodo de magnésio, temperatura máxima de trabalho 90°C. Inclusive registros, elementos de montagem e acessórios necessários para o seu correto funcionamento.
Inclui: Marcação. Colocação. Ligação. Verificação do seu correto funcionamento.
Critério de medição de projeto: Número de unidades previstas, segundo documentação gráfica de Projeto.
Critério de quantitativos de obra: Medir-se-á o número de unidades realmente executadas segundo especificações de Projeto.

| Código | Un | Descrição | Rendimento | Preço | Importância |
|---|---|---|---|---|---|
| mt38the300d | Un | Reservatório para produção de água quente, de 2500 l de capacidade, 1510 mm de diâmetro e 1978 mm de altura, pressão máxima de trabalho 8 bar, formado por tanque de aço com revestimento epoxídico, isolamento térmico de espuma de poliuretano livre de CFC, boca lateral DN 400, revestimento externo de poliéster e ânodo de magnésio, temperatura máxima de trabalho 90°C. (material) | 1.000 | 62592.04 | 62592.04 |
| mt37sve010g | Un | Registro de esfera de latão niquelado para enroscar de 2". (material) | 4.000 | 117.57 | 470.28 |
| mt38www011 | Un | Material auxiliar para instalações de água quente (material) | 1.000 | 9.71 | 9.71 |
| mo004 | h | Montador de instalações de calefação. (mão de obra) | 2.599 | 40.91 | 106.33 |
| mo103 | h | Ajudante de montador de instalações de calefação. (mão de obra) | 2.599 | 30.78 | 80.00 |
| % | % | Custos diretos complementares | 2 % | 63258.36 | 1265.17 |
|  |  | Custos diretos |  |  | 64523.53 |
