# Reservatório para aquecimento e climatização

- Propriedade do ficheiro: CYPE INGENIEROS, S.A.
- Formato: FIEBDC-3/2002
- Âmbito geográfico: Brasil
- Moeda: BRL
- Custos indiretos: 3.00 %
- Despesas gerais: 13.00 %
- Lucro: 6.00 %
- IVA: 17.00 %

## I Instalações

### IC Aquecimento, refrigeração, climatização e água quente

#### ICS Sistemas de condução de água

**ICS065** Un Reservatório para aquecimento e climatização.
Reservatório de inércia, 1500 l, modelo allSTOR exclusive VPS 1500/3-7 "VAILLANT", de solo, altura 2190 mm, diâmetro 1400 mm, com possibilidade de instalação dos módulos hidráulicos (solar e de água quente) diretamente sobre o frontal do reservatório, isolamento térmico de lã sintética de 140 mm de espessura mínima e 200 mm de espessura máxima, 10 tomadas para circuitos de aquecimento, 5 tomadas para a ligação de módulos hidráulicos (solar e de água quente), e 8 entradas para sondas de temperatura. Inclusive registros, elementos de montagem e acessórios necessários para o seu correto funcionamento.
Inclui: Marcação. Colocação. Ligação. Verificação do seu correto funcionamento.
Critério de medição de projeto: Número de unidades previstas, segundo documentação gráfica de Projeto.
Critério de quantitativos de obra: Medir-se-á o número de unidades realmente executadas segundo especificações de Projeto.

| Código | Un | Descrição | Rendimento | Preço | Importância |
|---|---|---|---|---|---|
| mt38vai112e | Un | Reservatório de inércia, 1500 l, modelo allSTOR exclusive VPS 1500/3-7 "VAILLANT", de solo, altura 2190 mm, diâmetro 1400 mm, com possibilidade de instalação dos módulos hidráulicos (solar e de água quente) diretamente sobre o frontal do reservatório, isolamento térmico de lã sintética de 140 mm de espessura mínima e 200 mm de espessura máxima, 10 tomadas para circuitos de aquecimento, 5 tomadas para a ligação de módulos hidráulicos (solar e de água quente), e 8 entradas para sondas de temperatura. (material) | 1.000 | 32480.21 | 32480.21 |
| mt37sve010e | Un | Registro de esfera de latão niquelado para enroscar de 1 1/4". (material) | 2.000 | 50.10 | 100.20 |
| mt38vai528a | Un | Módulo de aquecimento por resistência elétrica com etapas de potência de 2, 4 e 6 kW, modelo VWZ MEH 60 "VAILLANT", de 500x280x250 mm. (material) | 1.000 | 6261.65 | 6261.65 |
| mt38www010 | Un | Material auxiliar para instalações de aquecimento. (material) | 1.000 | 11.25 | 11.25 |
| mo004 | h | Montador de instalações de calefação. (mão de obra) | 2.034 | 40.91 | 83.21 |
| mo103 | h | Ajudante de montador de instalações de calefação. (mão de obra) | 2.034 | 30.78 | 62.61 |
| % | % | Custos diretos complementares | 2 % | 38999.13 | 779.98 |
|  |  | Custos diretos |  |  | 39779.11 |
