# Separador hidráulico

- Propriedade do ficheiro: CYPE INGENIEROS, S.A.
- Formato: FIEBDC-3/2002
- Âmbito geográfico: Brasil
- Moeda: BRL
- Custos indiretos: 3.00 %
- Despesas gerais: 13.00 %
- Lucro: 6.00 %
- IVA: 17.00 %

## I Instalações

### IC Aquecimento, refrigeração, climatização e água quente

#### ICS Sistemas de condução de água

**ICS120** Un Separador hidráulico.
Separador hidráulico, para uma vazão máximo de 7500 l/h, modelo WH 95 "VAILLANT", com isolamento térmico.
Inclui: Marcação. Colocação. Ligação e verificação do seu correto funcionamento.
Critério de medição de projeto: Número de unidades previstas, segundo documentação gráfica de Projeto.
Critério de quantitativos de obra: Medir-se-á o número de unidades realmente executadas segundo especificações de Projeto.

| Código | Un | Descrição | Rendimento | Preço | Importância |
|---|---|---|---|---|---|
| mt38vai700i | Un | Separador hidráulico, para uma vazão máximo de 7500 l/h, modelo WH 95 "VAILLANT", com isolamento térmico. (material) | 1.000 | 3314.99 | 3314.99 |
| mo011 | h | Montador. (mão de obra) | 0.226 | 40.91 | 9.25 |
| mo080 | h | Ajudante de montador. (mão de obra) | 0.226 | 30.23 | 6.83 |
| % | % | Custos diretos complementares | 2 % | 3331.07 | 66.62 |
|  |  | Custos diretos |  |  | 3397.69 |
