# Grupo hidráulico solar

- Propriedade do ficheiro: CYPE INGENIEROS, S.A.
- Formato: FIEBDC-3/2002
- Âmbito geográfico: Brasil
- Moeda: BRL
- Custos indiretos: 3.00 %
- Despesas gerais: 13.00 %
- Lucro: 6.00 %
- IVA: 17.00 %

## I Instalações

### IC Aquecimento, refrigeração, climatização e água quente

#### ICS Sistemas de condução de água

**ICS051** Un Grupo hidráulico solar.
Grupo hidráulico solar, modelo VMS 70 "VAILLANT", formado por bomba de circulação modulante, dois registros com função antirretorno, termômetros em impulsão e em retorno, válvulas de enchimento e vazamento, purgador de ar com manômetro, válvula de segurança regulada a 6 bar e ligação para vaso de expansão, kit de ligações hidráulicas para grupo hidráulico solar VMS 70.
Inclui: Marcação. Colocação. Ligação. Verificação do seu correto funcionamento.
Critério de medição de projeto: Número de unidades previstas, segundo documentação gráfica de Projeto.
Critério de quantitativos de obra: Medir-se-á o número de unidades realmente executadas segundo especificações de Projeto.

| Código | Un | Descrição | Rendimento | Preço | Importância |
|---|---|---|---|---|---|
| mt38vai565a | Un | Grupo hidráulico solar, modelo VMS 70 "VAILLANT", formado por bomba de circulação modulante, dois registros com função antirretorno, termômetros em impulsão e em retorno, válvulas de enchimento e vazamento, purgador de ar com manômetro, válvula de segurança regulada a 6 bar e ligação para vaso de expansão. (material) | 1.000 | 4419.99 | 4419.99 |
| mt38vai567a | Un | Kit de ligações hidráulicas para grupo hidráulico solar VMS 70, "VAILLANT". (material) | 1.000 | 267.88 | 267.88 |
| mo004 | h | Montador de instalações de calefação. (mão de obra) | 0.339 | 40.91 | 13.87 |
| mo103 | h | Ajudante de montador de instalações de calefação. (mão de obra) | 0.339 | 30.78 | 10.43 |
| % | % | Custos diretos complementares | 2 % | 4712.17 | 94.24 |
|  |  | Custos diretos |  |  | 4806.41 |
