# Unidade ar-água, bomba de calor aerotérmica, para produção de água quente

- Propriedade do ficheiro: CYPE INGENIEROS, S.A.
- Formato: FIEBDC-3/2002
- Âmbito geográfico: Brasil
- Moeda: BRL
- Custos indiretos: 3.00 %
- Despesas gerais: 13.00 %
- Lucro: 6.00 %
- IVA: 17.00 %

## I Instalações

### IC Aquecimento, refrigeração, climatização e água quente

#### ICV Unidades centrais para aquecimento, refrigeração, climatização e água quente

**ICV050** Un Unidade ar-água, bomba de calor aerotérmica, para produção de água quente.
Bomba de calor aerotérmica, ar-água, para produção de água quente, modelo aroSTOR VWL B 270/5 "VAILLANT", para gás R-290, de solo, com reservatório de água quente de aço vitrificado de 270 litros, alimentação monofásica a 230 V, potência calorífica máxima 1,9 kW, classe de eficiência energética A+, perfil de consumo L, dimensões 634x634x1783 mm, potência sonora 50 dBA, resistência elétrica de apoio de 1,2 W, isolamento térmico de poliuretano injetado de 50 mm de espessura, ligações de ventilação, função anti-legionela, proteção anti-gelo. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42vai011b | Un | Bomba de calor aerotérmica, ar-água, para produção de água quente, modelo aroSTOR VWL B 270/5 "VAILLANT", para gás R-290, de solo, com reservatório de água quente de aço vitrificado de 270 litros, alimentação monofásica a 230 V, potência calorífica máxima 1,9 kW, classe de eficiência energética A+, perfil de consumo L, dimensões 634x634x1783 mm, potência sonora 50 dBA, resistência elétrica de apoio de 1,2 W, isolamento térmico de poliuretano injetado de 50 mm de espessura, ligações de ventilação, função anti-legionela, proteção anti-gelo. (material) | 1.000 | 22836.60 | 22836.60 |
| mt37sve010c | Un | Registro de esfera de latão niquelado para enroscar de 3/4". (material) | 2.000 | 21.81 | 43.62 |
| % | % | Custos diretos complementares | 2 % | 22880.22 | 457.60 |
|  |  | Custos diretos |  |  | 23337.82 |
