# Aquecedor de acumulação elétrico

- Propriedade do ficheiro: CYPE Ingenieros S.A.
- Formato: FIEBDC-3/2016
- Programa: Gerador de preços para construção civil. CYPE Ingenieros, S.A.
- Data: 17/06/2024
- Âmbito geográfico: Brasil
- Moeda: BRL
- Custos indiretos: 3 %
- Despesas gerais: 13 %
- Lucro: 6 %
- IVA: 17 %

## I Instalações

### IC Aquecimento, refrigeração, climatização e água quente

#### ICA Água quente

**ICA010** Un Aquecedor de acumulação elétrico.
Aquecedor de acumulação elétrico, modelo eloSTOR pro VEH 150/4-3 "VAILLANT", instalação mural, capacidade 144 l, potência 2 kW, eficiência energética classe C, perfil de consumo XL, temperatura máxima 70°C, de 440 mm de diâmetro e 1329 mm de altura, peso 34,8 kg, formado por tanque de aço vitrificado, resistência elétrica embainhada, display digital com códigos de erro, ânodo de sacrifício de magnésio, termostato de segurança, grupo hidráulico de segurança e função de proteção anti-geadas. Inclusive suporte e ancoragens de fixação, válvula de segurança antirretorno, registros de esfera, tubos de ligação flexíveis, tanto na entrada de água como na saída. Totalmente montado, ligado e testado.
Inclui: Marcação do aparelho. Fixação em paramento com elementos de ancoragem. Colocação do aparelho e acessórios. Ligação com as redes de abastecimento de água, elétrica e de terra. Colocação em funcionamento.
Critério de medição de projeto: Número de unidades previstas, segundo documentação gráfica de Projeto.
Critério de quantitativos de obra: Medir-se-á o número de unidades realmente executadas segundo especificações de Projeto.

| Código | Un | Descrição | Rendimento | Preço | Importância |
|---|---|---|---|---|---|
| mt38vai261l | Un | Aquecedor de acumulação elétrico, modelo eloSTOR pro VEH 150/4-3 "VAILLANT", instalação mural, capacidade 144 l, potência 2 kW, eficiência energética classe C, perfil de consumo XL, temperatura máxima 70°C, de 440 mm de diâmetro e 1329 mm de altura, peso 34,8 kg, formado por tanque de aço vitrificado, resistência elétrica embainhada, display digital com códigos de erro, ânodo de sacrifício de magnésio, termostato de segurança, grupo hidráulico de segurança e função de proteção anti-geadas. (material) | 1 | 2812.72 | 2812.720 |
| mt38tew010b | Un | Tubo de ligação flexível de 25 cm e 3/4" de diâmetro. (material) | 2 | 66.97 | 133.940 |
| mt37sve010c | Un | Registro de esfera de latão niquelado para enroscar de 3/4". (material) | 2 | 21.81 | 43.620 |
| mt38www011 | Un | Material auxiliar para instalações de água quente (material) | 1 | 9.71 | 9.710 |
| mo008 | h | Encanador. (mão de obra) | 1.01 | 40.91 | 41.319 |
| mo107 | h | Ajudante de encanador. (mão de obra) | 1.01 | 30.78 | 31.088 |
| % | % | Custos diretos complementares | 2 % | 3072.397 | 61.448 |
|  |  | Custos diretos |  |  | 3133.845 |

## Recursos

**mt37sve010c** Un Registro de esfera de latão niquelado para enroscar de 3/4"
Dados técnicos: Custo energético 720.409 MJ; Emissão de CO2 48.441 kg
Resíduos:
- embalagem: re150101 Embalagens de papel e cartão. (componente de resíduo); rendimento 0.072 kg; Código LER 15 01 01; Massa do elemento 1 kg; Volume 0.001333 m3
