# Aquecedor de acumulação elétrico

- Propriedade do ficheiro: CYPE Ingenieros S.A.
- Formato: FIEBDC-3/2016
- Programa: Gerador de preços para construção civil. CYPE Ingenieros, S.A.
- Data: 17/06/2024
- Âmbito geográfico: Brasil
- Moeda: BRL
- Custos indiretos: 3 %
- Despesas gerais: 13 %
- Lucro: 6 %
- IVA: 17 %

## I Instalações

### IC Aquecimento, refrigeração, climatização e água quente

#### ICA Água quente

**ICA010** Un Aquecedor de acumulação elétrico.
Aquecedor de acumulação elétrico para o serviço de água quente, instalação mural vertical ou horizontal, resistência embainhada, capacidade 75 l, potência 2 kW, eficiência energética classe C, perfil de consumo M, de 810 mm de altura e 486 mm de diâmetro, peso 22,5 kg, formado por tanque de aço vitrificado, isolamento de espuma de poliuretano livre de CFC, ânodo de sacrifício de magnésio, display digital indicador de temperatura e códigos de anomalia e botões de ajuste da temperatura grau a grau até 70°C, com acessórios de montagem. Inclusive suporte e ancoragens de fixação, válvula de segurança antirretorno, registros de esfera, tubos de ligação flexíveis, tanto na entrada de água como na saída. Totalmente montado, ligado e testado.
Inclui: Marcação do aparelho. Fixação em paramento com elementos de ancoragem. Colocação do aparelho e acessórios. Ligação com as redes de abastecimento de água, elétrica e de terra. Colocação em funcionamento.
Critério de medição de projeto: Número de unidades previstas, segundo documentação gráfica de Projeto.
Critério de quantitativos de obra: Medir-se-á o número de unidades realmente executadas segundo especificações de Projeto.

| Código | Un | Descrição | Rendimento | Preço | Importância |
|---|---|---|---|---|---|
| mt38tej026cc | Un | Aquecedor de acumulação elétrico para o serviço de água quente, instalação mural vertical ou horizontal, resistência embainhada, capacidade 75 l, potência 2 kW, eficiência energética classe C, perfil de consumo M, de 810 mm de altura e 486 mm de diâmetro, peso 22,5 kg, formado por tanque de aço vitrificado, isolamento de espuma de poliuretano livre de CFC, ânodo de sacrifício de magnésio, display digital indicador de temperatura e códigos de anomalia e botões de ajuste da temperatura grau a grau até 70°C, com acessórios de montagem. (material) | 1 | 2285.33 | 2285.330 |
| mt38tew010a | Un | Tubo de ligação flexível de 20 cm e 1/2" de diâmetro. (material) | 2 | 53.57 | 107.140 |
| mt37sve010b | Un | Registro de esfera de latão niquelado para enroscar de 1/2". (material) | 2 | 14.77 | 29.540 |
| mt37svs050a | Un | Válvula de segurança antirretorno, de latão cromado, com rosca de 1/2" de diâmetro, regulada a 8 bar de pressão, com manípulo de purga. (material) | 1 | 18.62 | 18.620 |
| mt38www011 | Un | Material auxiliar para instalações de água quente (material) | 1 | 9.71 | 9.710 |
| mo008 | h | Encanador. (mão de obra) | 0.897 | 40.91 | 36.696 |
| mo107 | h | Ajudante de encanador. (mão de obra) | 0.897 | 30.78 | 27.610 |
| % | % | Custos diretos complementares | 2 % | 2514.646 | 50.293 |
|  |  | Custos diretos |  |  | 2564.939 |

## Recursos

**mt38tej026cc** Un Aquecedor de acumulação elétrico para o serviço de água quente
Dados técnicos: Custo energético 1182.050 MJ; Emissão de CO2 80.855 kg
Resíduos:
- embalagem: re150101 Embalagens de papel e cartão. (componente de resíduo); rendimento 1.378 kg; Código LER 15 01 01; Massa do elemento 1 kg; Volume 0.001333 m3

**mt37sve010b** Un Registro de esfera de latão niquelado para enroscar de 1/2"
Dados técnicos: Custo energético 509.569 MJ; Emissão de CO2 34.281 kg
Resíduos:
- embalagem: re150101 Embalagens de papel e cartão; rendimento 0.072 kg

**mt37svs050a** Un Válvula de segurança antirretorno
Dados técnicos: Custo energético 11.986 MJ; Emissão de CO2 0.864 kg
Resíduos:
- embalagem: re150101 Embalagens de papel e cartão; rendimento 0.072 kg
