# Aquecedor de acumulação elétrico

- Propriedade do ficheiro: CYPE Ingenieros S.A.
- Formato: FIEBDC-3/2016
- Programa: Gerador de preços para construção civil. CYPE Ingenieros, S.A.
- Data: 17/06/2024
- Âmbito geográfico: Brasil
- Moeda: BRL
- Custos indiretos: 3 %
- Despesas gerais: 13 %
- Lucro: 6 %
- IVA: 17 %

## I Instalações

### IC Aquecimento, refrigeração, climatização e água quente

#### ICA Água quente

**ICA010** Un Aquecedor de acumulação elétrico.
Aquecedor de acumulação elétrico para o serviço de água quente, dupla resistência embainhada, capacidade 93 l, potência 2 kW, eficiência energética classe B, perfil de consumo M, de 1095x570x315 mm, formado por tanque duplo de aço vitrificado, painel de controle digital para a regulação da temperatura, Ânodo eletrônico, válvula de segurança, válvula antirretorno e uniões flexíveis de ligação. Inclusive suporte e ancoragens de fixação, válvula de segurança antirretorno, registros de esfera, tubos de ligação flexíveis, tanto na entrada de água como na saída. Totalmente montado, ligado e testado.
Inclui: Marcação do aparelho. Fixação em paramento com elementos de ancoragem. Colocação do aparelho e acessórios. Ligação com as redes de abastecimento de água, elétrica e de terra. Colocação em funcionamento.
Critério de medição de projeto: Número de unidades previstas, segundo documentação gráfica de Projeto.
Critério de quantitativos de obra: Medir-se-á o número de unidades realmente executadas segundo especificações de Projeto.

| Código | Un | Descrição | Rendimento | Preço | Importância |
|---|---|---|---|---|---|
| mt38ted023i | Un | Aquecedor de acumulação elétrico para o serviço de água quente, dupla resistência embainhada, capacidade 93 l, potência 2 kW, eficiência energética classe B, perfil de consumo M, de 1095x570x315 mm, formado por tanque duplo de aço vitrificado, painel de controle digital para a regulação da temperatura, Ânodo eletrônico, válvula de segurança, válvula antirretorno e uniões flexíveis de ligação. (material) | 1 | 4929.8 | 4929.800 |
| mt37sve010b | Un | Registro de esfera de latão niquelado para enroscar de 1/2". (material) | 2 | 14.77 | 29.540 |
| mt38www011 | Un | Material auxiliar para instalações de água quente (material) | 1 | 9.71 | 9.710 |
| mo008 | h | Encanador. (mão de obra) | 0.942 | 40.91 | 38.537 |
| mo107 | h | Ajudante de encanador. (mão de obra) | 0.942 | 30.78 | 28.995 |
| % | % | Custos diretos complementares | 2 % | 5036.582 | 100.732 |
|  |  | Custos diretos |  |  | 5137.314 |

## Recursos

**mt38ted023i** Un Aquecedor de acumulação elétrico para o serviço de água quente
Dados técnicos: Custo energético 620.385 MJ; Emissão de CO2 43.136 kg
Resíduos:
- embalagem: re150101 Embalagens de papel e cartão. (componente de resíduo); rendimento 1.584 kg; Código LER 15 01 01; Massa do elemento 1 kg; Volume 0.001333 m3

**mt37sve010b** Un Registro de esfera de latão niquelado para enroscar de 1/2"
Dados técnicos: Custo energético 509.569 MJ; Emissão de CO2 34.281 kg
Resíduos:
- embalagem: re150101 Embalagens de papel e cartão; rendimento 0.072 kg
