# Fan-coil de cassete, sistema de dois tubos

- Propriedade do ficheiro: CYPE Ingenieros S.A.
- Formato: FIEBDC-3/2016
- Programa: Gerador de preços para construção civil. CYPE Ingenieros, S.A.
- Data: 17/06/2024
- Âmbito geográfico: Brasil
- Moeda: BRL
- Custos indiretos: 3 %
- Despesas gerais: 13 %
- Lucro: 6 %
- IVA: 17 %

## I Instalações

### IC Aquecimento, refrigeração, climatização e água quente

#### ICF Unidades não autônomas de climatização

**ICF050** Un Fan-coil de cassete, sistema de dois tubos.
Fan-coil de cassete, modelo aroVAIR VA 1-035 KN "VAILLANT", de 3 velocidades, potência frigorífica a velocidade máxima/média/mínima: 3,96/3,26/2,76 kW, potência frigorífica sensível a velocidade máxima 3,2 kW (temperatura de bulbo úmido de ar interior 19°C, temperatura de entrada da água 7°C, salto térmico 5°C), perda de carga da água em refrigeração 11,48 kPa, potência calorífica a velocidade máxima/média/mínima: 4,63/3,79/3,15 kW (temperatura de bulbo seco de ar interior 20°C, temperatura de entrada da água 50°C), perda de carga da água em aquecimento 9,2 kPa, vazão de água 0,7 m³/h, vazão de ar a velocidade máxima/média/mínima: 719/561/448 m³/h, pressão sonora a velocidade máxima/média/mínima: 42/36/30 dBA, dimensões 575x261x575 mm, peso 19 kg, dimensões do painel 647x50x647 mm, e comando à distância sem fios, bandeja de coleta de condensados, modelo VAZ-035-G1. Inclusive elementos para suspensão ao teto. Totalmente montado, ligado e colocado em funcionamento pela empresa instaladora para a verificação do seu correto funcionamento.
Inclui: Implantação da unidade. Colocação e fixação da unidade. Ligação com as redes de abastecimento de água, elétrica e de coleta de condensados. Colocação em funcionamento.
Critério de medição de projeto: Número de unidades previstas, segundo documentação gráfica de Projeto.
Critério de quantitativos de obra: Medir-se-á o número de unidades realmente executadas segundo especificações de Projeto.

| Código | Un | Descrição | Rendimento | Preço | Importância |
|---|---|---|---|---|---|
| mt42vai101a | Un | Fan-coil de cassete, modelo aroVAIR VA 1-035 KN "VAILLANT", de 3 velocidades, potência frigorífica a velocidade máxima/média/mínima: 3,96/3,26/2,76 kW, potência frigorífica sensível a velocidade máxima 3,2 kW (temperatura de bulbo úmido de ar interior 19°C, temperatura de entrada da água 7°C, salto térmico 5°C), perda de carga da água em refrigeração 11,48 kPa, potência calorífica a velocidade máxima/média/mínima: 4,63/3,79/3,15 kW (temperatura de bulbo seco de ar interior 20°C, temperatura de entrada da água 50°C), perda de carga da água em aquecimento 9,2 kPa, vazão de água 0,7 m³/h, vazão de ar a velocidade máxima/média/mínima: 719/561/448 m³/h, pressão sonora a velocidade máxima/média/mínima: 42/36/30 dBA, dimensões 575x261x575 mm, peso 19 kg, dimensões do painel 647x50x647 mm, e comando à distância sem fios. (material) | 1 | 5792.86 | 5792.860 |
| mt42vai021a | Un | Bandeja de coleta de condensados, modelo VAZ-035-G1 "VAILLANT", para fan-coil de cassete. (material) | 1 | 167.43 | 167.430 |
| mt42vsi010ao | Un | Válvula de três vias, com acionador; inclusive ligações e montagem. (material) | 1 | 502.27 | 502.270 |
| mt37sve010c | Un | Registro de esfera de latão niquelado para enroscar de 3/4". (material) | 2 | 21.81 | 43.620 |
| mt42www090 | Un | Kit de suportes para suspensão ao teto, formado por quatro barras roscadas de aço galvanizado, com as correspondentes buchas, porcas e arruelas. (material) | 1 | 147.33 | 147.330 |
| mo005 | h | Instalador de ar condicionado. (mão de obra) | 4.486 | 40.91 | 183.522 |
| mo104 | h | Ajudante de instalador de ar condicionado. (mão de obra) | 4.486 | 30.78 | 138.079 |
| % | % | Custos diretos complementares | 2 % | 6975.111 | 139.502 |
|  |  | Custos diretos |  |  | 7114.613 |

## Recursos

**mt42vsi010ao** Un Válvula de três vias, com acionador; inclusive ligações e montagem
Dados técnicos: Custo energético 51.869 MJ; Emissão de CO2 2.177 kg
Resíduos:
- embalagem: re150101 Embalagens de papel e cartão. (componente de resíduo); rendimento 0.072 kg; Código LER 15 01 01; Massa do elemento 1 kg; Volume 0.001333 m3

**mt37sve010c** Un Registro de esfera de latão niquelado para enroscar de 3/4"
Dados técnicos: Custo energético 720.409 MJ; Emissão de CO2 48.441 kg
Resíduos:
- embalagem: re150101 Embalagens de papel e cartão; rendimento 0.072 kg
