# Equipamento de ar condicionado com unidades interiores de parede, sistema ar-ar multi-split

- Propriedade do ficheiro: CYPE Ingenieros S.A.
- Formato: FIEBDC-3/2016
- Programa: Gerador de preços para construção civil. CYPE Ingenieros, S.A.
- Data: 17/06/2024
- Âmbito geográfico: Brasil
- Moeda: BRL
- Custos indiretos: 3 %
- Despesas gerais: 13 %
- Lucro: 6 %
- IVA: 17 %

## I Instalações

### IC Aquecimento, refrigeração, climatização e água quente

#### ICN Unidades autônomas de climatização

**ICN021** Un Equipamento de ar condicionado com unidades interiores de parede, sistema ar-ar multi-split.
Equipamento de ar condicionado, sistema ar-ar multi-split 2x1, para gás R-32, bomba de calor, alimentação monofásica (230V/50Hz), modelo climaVAIR plus VAM8-052W205 "VAILLANT", potência frigorífica nominal 5,2 kW, consumo elétrico em refrigeração 1,45 kW, SEER 6,3 (classe A++), potência calorífica nominal 5,4 kW, consumo elétrico em aquecimento 1,3 kW, SCOP 4 (classe A+), formado por duas unidades interiores de parede VAI8-025 WMNI, com as seguintes características cada uma delas: pressão sonora mínima/máxima: 28/39 dBA, filtro purificador do ar e ecrã LCD retroiluminado, comandos à distância sem fios, e uma unidade exterior VAI8-050 W2NO, com compressor tipo Inverter DC, diâmetro de ligação da tubulação de gás 3/8", diâmetro de ligação da tubulação do líquido 1/4", com amortecedores de molas, suportes e fixações das unidades interior e exterior, tubulação de drenagem com sifão, ligação frigorífica entre unidades, ligação elétrica entre unidades, fixação e proteção mecânica da instalação com ocultação em canaleta acessível em zonas vistas. Filtros de ar de catequina, módulo com comunicação via Wi-Fi para controle desde smartphone ou tablet. Inclusive elementos anti-vibratórios de piso para apoio da unidade exterior.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42vai316a | Un | Equipamento de ar condicionado, sistema ar-ar multi-split 2x1, para gás R-32, bomba de calor, alimentação monofásica (230V/50Hz), modelo climaVAIR plus VAM8-052W205 "VAILLANT", potência frigorífica nominal 5,2 kW, consumo elétrico em refrigeração 1,45 kW, SEER 6,3 (classe A++), potência calorífica nominal 5,4 kW, consumo elétrico em aquecimento 1,3 kW, SCOP 4 (classe A+), formado por duas unidades interiores de parede VAI8-025 WMNI, com as seguintes características cada uma delas: pressão sonora mínima/máxima: 28/39 dBA, filtro purificador do ar e ecrã LCD retroiluminado, comandos à distância sem fios, e uma unidade exterior VAI8-050 W2NO, com compressor tipo Inverter DC, diâmetro de ligação da tubulação de gás 3/8", diâmetro de ligação da tubulação do líquido 1/4", com amortecedores de molas, suportes e fixações das unidades interior e exterior, tubulação de drenagem com sifão, ligação frigorífica entre unidades, ligação elétrica entre unidades, fixação e proteção mecânica da instalação com ocultação em canaleta acessível em zonas vistas. (material) | 1 | 14800.26 | 14800.260 |
| mt42vai214a | Un | Filtro de ar de catequina, "VAILLANT", para unidade interior de ar condicionado de parede. (material) | 4 | 167.43 | 669.720 |
| mt42vai800a | Un | Módulo com comunicação via Wi-Fi para controle desde smartphone ou tablet "VAILLANT". (material) | 2 | 334.85 | 669.700 |
| mt42www080 | Un | Kit de amortecedores anti-vibração de piso, formado por quatro amortecedores de borracha, com os correspondentes parafusos, porcas e arruelas. (material) | 1 | 53.57 | 53.570 |
| mo005 | h | Instalador de ar condicionado. (mão de obra) | 3.365 | 40.91 | 137.662 |
| mo104 | h | Ajudante de instalador de ar condicionado. (mão de obra) | 3.365 | 30.78 | 103.575 |
| % | % | Custos diretos complementares | 2 % | 16434.487 | 328.690 |
|  |  | Custos diretos |  |  | 16763.177 |
